# 2575 San. Rheinmattenhalle Rhe
Angebotsaufforderung (GAEB DA 2000 1.2, DA83)
Projekt: 2575 San
Währung: EUR
Erstellt mit: G&W CALIFORNIA PRO, CALIFORNIA PRO, 03.04.2018

## HSMSR
Datum: 03.04.2018

*Hinweis: Deckblatt*
L E I S T U N G S V E R Z E I C H N I S  U N D  A N G E B O T
===================================================

GEWERK :

  Heizungsinstallationsarbeiten nach DIN 18380
  Sanitärinstallationsarbeiten nach DIN 18381
  Abbruch- und Rückbauarbeiten nach DIN 18459
  Gebäudeautomation nach DIN 18386

BAUVORHABEN :

  Sanierung Rheinmatthalle
  Hauptstraße 98A
  79365 Rheinhausen

BAUHERR :

  Gemeinde Rheinhausen
  Hauptstraße 95
  79365 Rheinhausen

PLANUNG :

  Geiser TGA-Planung und Energieberatung GmbH
  Untergarten 28
  77966 Kappel-Grafenhausen
  Tel.: 07822 / 76122
  Fax: 07822 / 866602

Alle während der Kalkulationszeit auftretenden Fragen sind an das Planungsbüro zu richten.

Angebot der Firma :

..............................................................................................
Stempel und rechtsverbindliche Unterschrift

*Hinweis: Allgemeine Baubeschreibung*
Allgemeine Baubeschreibung

Bei dem Objekt Rheinmatthalle handelt es sich um eine bestehende Sporthalle, in 79365 Rheinhausen.

In der Sporthalle soll ein Kesseltausch durchgeführt werden.

Der Technikraum ist ebenerdig und durch eine Tür nach außen zugänglich. Der Kamin befindet sich direkt im Technikraum.

Energieversorgung

Auf die vorhandene Gas-Hauptleitung, welche bereits in den Technikraum verlegt wurde, soll eine neue Anschlussleitung zum Wärmeerzeuger hin erfolgen. Sämtliche Gas-Armaturen und Formstücke sollen neu verlegt werden. Der bestehende Öltank, welcher sich unterirdisch unmittelbar neben des Gebäudes befindet soll fachgerecht stillgelegt werden.

Wärmeerzeuger

Der bestehende Ölkessel wird durch einen neuen Gas-Brennwertkessel ersetzt und mit allen zugehörigen Bauteilen ausgerüstet.

Pufferspeicher

Die alten Speicheranlagen sollen demontiert werden und durch einen neuen  geschweißten Schichtspeicher ersetzt werden.

Warmwasserbereitung

Die Bestands- Warmwasserbereitung durch Trinkwasserspeicher wird rückgebaut und durch einem 3- stufigen- Trinkwasser- Kaadenerwärmer ersetzt.

Sanitär

Die Sanitärinstallation im Technikraum soll ebenfalls erneuert werden. Dies  beinhaltet den Austausch von Ventilen, Füllarmaturen und den Anschluss an bestehende Rohrleitungen, welche in den Technikraum führen. Auch die  Zirkulationspumpe, das Ausdehnungsgefäß und die restlichen erforderlichen Ventile und Zubehörteile müssen erneuert werden.

Schmutzwasser

Die erforderlichen Schmutzwasseranschlüsse und Abläufe im Technikraum müssen neu verlegt werden.

Wärmeverteilnetze

Der vorhandene Wärmeverteiler soll neu abgedichtet und beibehalten werden. die darauf folgenden Armaturen wie Kugelhähne, Pumpen, Thermometer und Strangregulierventile werden erneuert.

Rohrleitungen

An die vorhandenen Rohrleitungen sollen Anschlüsse neu erstellt werden. Der Wärmeerzeuger und die restlichen Komponenten werden neu angebunden.

Wärmedämmmung

Die neu verlegten Rohrleitungen sind nach den aktuellen Richtlinien zu dämmen. Die Dämmung der bestehenden Verteilleitungen soll beibehalten werden.

Abgasanlage und Zubehör

Die Abgasführung wird mit einem Kunststoff Bausatz komplett erneuert und an den Wärmeerzeuger angeschlossen.

Regelung

Die Anlage wird mit einer passenden Regelung ausgestattet, mit inbegriffen sind alle erforderlichen Fühler und Bauteile welche einen störungsfreien wirtschaftlichen Betrieb garantieren.

Inbetriebnahme

Die gesamte Anlage muss neu befüllt, entlüftet und auf eventuell auftretende Undichtigkeiten überprüft werden. Der Wärmeerzeuger muss fachgerecht eingestellt und in Betrieb genommen werden.

*Hinweis: Allgemeine Vorbemerkungen*
Allgemeine Vorbemerkungen

** VORBEMERKUNGEN **
ALLGEMEINES UND GELTUNGSBEREICH
****************************************
- Ausführungsgrundlage
Zur technischen Ausführung sind alle nach DIN 18299 (ATV) sowie DIN 18380, DIN 18381, DIN 19382, DIN18550 und DIN 18330 gültigen Regeln zu beachten. Darüber hinaus gelten alle zum Ausführungszeitpunkt gültigen EN- und DIN-Normen, VDI- und VDE-Richtlinien, DVGW-Vorschriften, Arbeitstättenrichtlinien, Unfallverhütungsvorschriften, Landesbauordnung, behördlichen Erlasse und Gesetze sowie die anerkannten Regeln der Technik und Auflagen der Feuerwehr.

STOFFE UND BAUTEILE
****************************************
- Anzubietende Fabrikate Anlagenteile und Materialien sind entspr. den im Leistungsverzeichnis vorgegebenen Qualitäten und Anforderungen bzw. Typen oder Fabrikate anzubieten.
Bezüglich der Gleichwertigkeit abweichender technischer Spezifikationen gilt VOB Teil A, Paragraph 21, Nr. 2.
........................................
- Ersatzteilversorgung und Fabrikatswahl
Es sind nur solche Stoffe und Bauteile zu verwenden, bei denen die Lieferbarkeit von Zubehör und Ersatzteilen für die Dauer von '5' Jahren sichergestellt werden kann.
Die Entscheidung über die zum Einbau gelangenden Fabrikate behält sich der Auftraggeber vor.
........................................
- Korrosionsschutz verwendeter Bauteile
Die verwendeten Bauteile müssen ihrem Verwendungszweck entsprechend dauerhaft und korrosionsgeschützt sein. Sofern für Stahlteile nach diesem Leistungsverzeichnis, einschlägigen Normen oder Richtlinien eine bestimmte Art von Korrosionsschutz nicht vorgegeben ist, sind mindestens folgende Anforderungen zu erfüllen:
*nach der Ausführung zugängliche Anlagenteile:
korrosionsgeschützt nach DIN 18363,  Nr. '..........', verzinkte Oberflächen DIN 18363.
*nach der Ausführung nicht zugängliche Anlagenteile:
korrosionsgeschützt nach DIN 18363, Nr. '..........', verzinkte Oberflächen DIN 18363.
Die Oberflächen sind vor dem Grundanstrich entspr. DIN 18363 Nr. 3.2.3.1.1 vorzubehandeln.
........................................

AUSFÜHRUNGSHINWEISE
****************************************
- Unterlagen vom Auftraggeber
Der Auftragnehmer erhält als Grundlage für die Erbringung seiner Leistungen folgende Unterlagen:
* Ausführungszeichnungen Maßstab '1.50',
* Strangschema
* Lageplan
* Berechnungsunterlagen '..........',
Diese Unterlagen sind vom Auftragnehmer entspr. DIN 18381 Nr. 3.1.3 und 3.1.4. , DIN 18382 Nr. 3.1.3 und 3.1.4. und DIN 18380 Nr. 3.1.3 und 3.1.4. zu prüfen.
........................................
- Anzufertigende Unterlagen
Als Grundlage für die Ausführung hat der Auftragnehmer vor Beginn der Montagearbeiten alle Angaben zu machen, die für den reibungslosen Einbau und ordnungsgemäßen Betrieb der Anlage erforderlich sind. Dazu gehört die Erbringung und Abstimmung (mit dem Auftraggeber) der für die Ausführung erforderlichen Montage- und Werkstattplanung auf Grundlage der übergebenen Unterlagen und Berechnungen. Dazu sind anzufertigen und während der Bauphase fortzuschreiben:
*Montagepläne, auch Fließ-, Strang- und Schaltschematas
*Regelschemata mit Angabe der Leistungen, Soll-Werte, Funktionsdarstellung der Wirkungsweise der Steuerung und Regelung
*Werkpläne und Werkstattzeichnungen
*Stromlaufpläne, insbesondere Installationspläne mit Verteilerplätzen und Stromkreiszeichnungen, Schalt- und Anschlusspläne, Klemmpläne für alle Klemmleisten
*Aufbau- und Ansichtszeichnungen der  Konstruktion von Schaltanlagen, Verteilungen, Steuertafeln und Geräten einschl. dem zugehörigen Aufstellplan
*Fundamentpläne
Die genannten Unterlagen müssen mit den anderen Gewerken koordiniert werden und sind vor Beginn der Ausführung dem Auftraggeber zur Einsicht, Prüfung und Freigabe vorzulegen.(Anzahl '2-fach', Maßstab '1.10; 1:50; 1.100', gefaltet auf DIN A 4).
........................................

- Bestandsunterlagen
Die Dokumentationsunterlagen sind vom Auftragnehmer zu erstellen und vor der Abnahme in '3'-facher Ausfertigung vorzulegen. Anhand der Unterlagen muss auch nicht fachkundig geschultem Personal die korrekte Bedienung und Wartung der Anlagen ermöglicht werden.
Äußere Form: * Ordner DIN A4
Inhalt der Bestandsunterlagen:
* Deckblatt mit den Projektdaten, Namen und Anschriften der Projektbeteiligten
* Inhaltsübersicht
* kompletter Satz aller Ausführungszeichnungen mit maßstäblich eingetragenen Änderungen
* Übersichts- und Strangschemata
* Digitalbilder (für jede Wohnung) zur Veranschaulichung des Zustandes vor dem Verschliessen der Deckendurchbrüche
* elektrischer Übersichtsschaltplan und Anschlussplan nach DIN EN 61082-1 und DIN EN 61082-3 "Dokumente der Elektrotechnik"
* Bedienungsanweisungen
* Gerätebeschreibungen, Diagramme und Kennlinien mit eingetragenen Betriebspunkten
* Anlagen- und Funktionsbeschreibungen mit Hinweisen für eine sichere und wirtschaftliche Betriebsweise
* Stromlauf- und Klemmenanschlusspläne, zusätzlich ein Satz je Schaltschrank-Planfach
* detaillierte Wartungslisten, Ersatzteillisten, Revisions- u. Schmierpläne
* Kopien vorgeschriebener Prüfbescheinigungen, Zulassungsbescheide, Sachverständigenabnahmeprotokolle und Abnahmeprotokolle
* Mess- und Einregulierungsprotokolle
* Spül- und Dichtheitsprüfprotokolle
* Protokoll über die Einweisung des Wartungs- und Dienstpersonals.
........................................
- Bestandsunterlagen auf Datenträgern
Zusätzlich sind alle aktualisierten Dokumentationsunterlagen auf Datenträger in '1'-facher Ausführung
dem Auftraggeber zum Zeitpunkt der Abnahme zu übergeben.
Bei der Datenstrukturierung ist folgende CAD-Organisationsstruktur zu berücksichtigen: 'dwg, pdf und plt'.
Textdokumente, Tabellen, Berechnungsergebnisse und Bilder sind in folgenden Datenformaten abzulegen: 'xls, doc, pdf oder jpg'.
Es ist zu berücksichtigen, dass die gesamten Revisionsunterlagen zu digitalisieren sind.
........................................
- Abstimmung mit anderen Gewerken
Der Aufbau von Technikzentralen, die Leitungsführungen, gemeinsame Nutzung von Installationsräumen wie Schächte, Durchbrüche, Schlitze, ist auf Grundlage der vorgegebenen Ausführungspläne mit den Auftragnehmern der anderen Gewerke, insbesondere Heizung, Lüftung und Elektroinstallation abzustimmen. Diese Abstimmung ist vor dem Beginn der einzelnen Montageschritte durchzuführen.
........................................
- Hinweise zu den Demontagearbeiten
Die Demontagearbeiten beinhalten sämtliche Form- und Verbindungsstücke, Befestigungs- und Stützkonstruktionen. Vor der Entsorgung sind funktionstüchtige Teile mit dem Auftraggeber zu begutachten und ggf. zu übergeben.
........................................
- Hinweise zur Schalldämmung
* Allgemein:
Sofern im Leistungsverzeichnis oder den dazugehörigen Vergabeunterlagen keine höheren Anforderungen gestellt werden, sind die schalltechnischen Anforderungen den entsprechenden DIN-Vorschriften, VDI-Richtlinien und behördlichen Auflagen einzuhalten.
* Luftschalldämmung:
Es muss sichergestellt werden, dass die vorhandenen Schalldämmmaße für Wände, Fußböden und Decken durch die Installationen und Einbauteile des AN nicht gemindert werden.
* Körperschalldämmung:
Die technischen Standards zur Verhinderung von Körperschall sind bei allen in Betracht kommenden Bauteilen einzuhalten. Insbesondere bei Rohrdurchführungen und Befestigungen mit dem Bauwerk sind geeignete Schallschutzmaßnahmen zu realisieren. Sanitärobjekte sind unter Verwendung körperschalldämmender Zwischenlagen zur Wand bzw. zum Fußboden zu montieren.
.......................................
Anfallender Bauschutt ist vom Auftragnehmer zu entsorgen. Die Kosten für die Entsorgung ist in den einzelnen Positionen miteinzukalkulieren. Die einschlägigen Vorschriften über die Entsorgung von Sondermüll und -abfall sind einzuhalten.
........................................
NEBENLEISTUNGEN
****************************************
Ergänzend zu den o. g. VOB/C DIN genannten Leistungen gelten als Nebenleistungen:
........................................
Prüfen der übergebenen Pläne auf richtige Anordnung von Durchbrüchen, Aussparungen, Befestigungen und Unterkonstruktionen.
........................................
Vollständiges Entfernen von Verpackungsfolien und Etiketten an montierten
Bauteilen vor der Übergabe.
........................................
Anzeichnen von Durchbrüchen sowie sonstige Angaben für bauseitige Leistungen.
........................................
Stemm- und Bohrarbeiten für die Befestigung von Halterungen, Konsolen und sonstigen Befestigungskonstruktionen.
........................................
Alle Stemmarbeiten sowie Bohrungen im Mauerwerk bis 8 cm Durchmesser und 35 cm Stärke sowie in Beton bis 3 cm Durchmesser und 35 cm Stärke sind in die Einheitspreise mit einzukalkulieren und werden nicht gesondert vergütet.
........................................
Schallschutzmaßnahmen im Rahmen der Vorbemerkungen, sofern diese nicht separat im Leistungsverzeichnis beschrieben werden.
........................................
Reinigen, Ausblasen bzw. Aussaugen von Bauteilen, wie Kanäle, Kabelrinnen oder Verteiler, vor der Inbetriebnahme und Abnahme bzw. Übergabe.
........................................
Mustervorlagen für sichtbare Bauteile bei Aufforderung durch den Auftraggeber.
........................................
Baustellenbeleuchtung
Für ausreichende Arbeitsbeleuchtung und unfallsichere Ausleuchtung seiner Zugangs-, Rettungs- und Transportwege hat der AN auf seine Kosten während der gesamten Bauzeit zu sorgen. Bauseits werden Baustellenbeleuchtung in Stärke 100 lux am Boden incl. Sicherheitsbeleuchtung 20 lux am Boden für die Verkehrswege innen und außen innerhalb der Baustelleneinrichtungsfläche zur Verfügung gestellt.
........................................
Baubesprechungen
Der AN hat dafür zu sorgen, dass mindestens einmal wöchentlich, auf Verlangen des AG auch häufiger, Baubesprechungen zwischen dem AG bzw. dessen Vertretern und dem AN stattfinden. Deren Ergebnisse werden von der Objektüberwachung protokolliert.
Der Bauleiter des AN und dessen Stellvertreter haben bis zur Abnahme aller Leistungen während der Arbeitszeit auf der Baustelle grundsätzlich anwesend zu sein und müssen zur Vertretung des AN berechtigt sein.
........................................
Projektleiter (Fachbauleiter)
Der AN hat einen permanent auf der Baustelle anwesenden, verantwortlichen und vom AG vor Bestellung akzeptierten Projektleiter (Fachbauleiter) als seinen Vertreter zu bestellen, der bevollmächtigt und verpflichtet ist, an den vom AG oder seinem Vertreter einberufenen Baubesprechungen teilzunehmen sowie Anweisungen des AG entgegen zu nehmen und erforderlichenfalls sofort ausführen zu lassen.

Die Qualifikation des zu bestellenden Projektleiters, der eine qualifizierte Berufserfahrung von mindestens 5 Jahren aufweisen muss, ist anhand anderer vergleichbarer, von ihm erfolgreich durchgeführter Projekte zu belegen. Bei mangelnder Eignung oder Fehlverhalten des Projektleiters kann der AG die Abberufung und die Bestellung eines neuen und qualifizierteren Projektleiters innerhalb von 4 Wochen verlangen. Die vorstehenden Ausführungen gelten auch für den ebenfalls zu bestellenden Stellvertreter des Projektleiters.
........................................
Fabrikats-Alternativen
Angebotsfabrikat

Wird ein anderes Fabrikat als gleichwertige Alternative angeboten, ist das zusätzlich bindend gesondert darzustellen und es sind die technischen Unterlagen, die eine Vergleichsmöglichkeit dokumentieren, bei Angebotsabgabe beizulegen.

Der Bieter ist nach Aufforderung zum Nachweis der Gleichwertigkeit verpflichtet. Verweigert ein Bieter die geforderten Aufklärungen und Angaben, so kann sein Angebot unberücksichtigt bleiben.
Für das Gewerk werden Fabrikatsalternativen ausschließlich nach technischer Gleichwertigkeit beurteilt.
Wird die vorgesehene Spalte „gewähltes Fabrikat“ in der LV-Position vom Bieter freigelassen, so gilt das geplante Fabrikat.

Für Alternativen sind auch die Auswirkungen auf andere Gewerke und Folgekosten durch diese Änderungen anzugeben. Auch Veränderungen im Bauablaufplan sind mitzuteilen. Zusätzlich sind alle Projektbeteiligten vor der Ausführung zu informieren.

Nur in begründeten Ausnahmefällen und in Abstimmung mit dem AG sowie nach schriftlicher Genehmigung ist ein Fabrikatswechsel möglich. Zusätzlich sind alle Projektbeteiligten von der Änderung der Ausführung zu informieren.

Fabrikatsliste gebäudetechnischer Brandschutz

Für Brandschutzdurchführungen bestehen aufgrund unterschiedlicher Zulassungen von Herstellern und Typen verschiedene Möglichkeiten der fachgerechten Ausführung. Daher kann hier keine grundsätzliche Gleichwertigkeit bestimmter Hersteller und Typen bescheinigt werden.

Bei einer Abweichung vom geplanten Fabrikat der Brandschutzdurchführung ist die Gleichwertigkeit immer als System nachzuweisen und betrifft auch die notwendige weiterführende Dämmung.

Beispielsweise können die folgenden Hersteller von Brandschutzdurchführungen eingesetzt werden, sofern für den jeweiligen Anwendungsfall eine Zulassung besteht:

-  Armacell
-  Doyma
-  Hilti
-  Isover
-  Kaiman
-  Rockwool
-  Würth
-  Zapp-Zimmermann
........................................
Arbeitskräfte des AN

Der AN wird nur solche Fach- und Hilfskräfte für die Erfüllung des Auftrages einsetzen, die mit den allgemeinen Bauvorschriften, den Unfallverhütungsvorschriften einschl. der Gerüstbauordnung vertraut sind und eine Gewähr für ihre Einhaltung bieten.
Werden Arbeitnehmer eingesetzt, die der deutschen Sprache nicht mächtig sind, muss ständig eine der deutschen Sprache kundige, fachlich geeignete, weisungsbefugte Person als Ansprechpartner unmittelbar vor Ort sein.
........................................
Bemusterung

Der AG behält sich das Recht auf eine Bemusterung von Anlagen und Komponenten vor.

Der AG entscheidet über die zur Verwendung kommenden Fabrikate.
Kosten für Muster sind in der Kalkulation der Einheitspreise zu berücksichtigen.

Alle wesentlichen Baukomponenten, insbesondere die sichtbaren Teile, sind ausreichend rechtzeitig vor der Ausführung vom AG nach dem Bemusterungsplan des AG zu genehmigen. Dafür sind ohne besondere Aufforderung alternative Muster vorzulegen bzw. ist auf Anforderung eine aktuelle Musterinstallation herzustellen.

Falls in der Leistungsbeschreibung keine Materialien ausdrücklich benannt sind, sind grundsätzlich umweltfreundliche Materialien zu verwenden.

Ist die weitere Fertigung zur Verwendung vorgesehener Bauteile in Frage gestellt, so sind sie nicht zu verwenden. Die Nachlieferung ist für 10 Jahre zu gewährleisten. Dies gilt auch für Bauelemente, die von Unterlieferanten bezogen werden.
.......................................
Verpackungsmaterialien, Kartonagen, Styropor und andere Kunststoffe sind vom Auftragnehmer selbst von der Baustelle zu entfernen. Vom Auftraggeber wird für den anfallenden Bauschutt kein Container gestellt. Die Baustelle ist vom AN täglich zu reinigen sowie der Bauschutt abzutransportieren und fachgerecht zu entsorgen.
Sind trotzdem zusätzliche Baureinigungen notwendig, werden diese von der Bauleitung veranlasst. Die Kosten für die Reinigung werden dann anteilig auf die beteiligten Handwerker umgelegt.
.......................................
Rechnungsstellung
Abschlagsrechnungen können nur in Höhe eines über ein Aufmaß ermittelten Leistungsstand gestellt werden, außer es wird ein Zahlungsplan vereinbart.
Die Aufmaße werden gemeinsam mit der Fachbauleitung durchgeführt und nachvollziebar räumlich gegliedert. Die Fachbauleitung erhält die Orginale der Aufmaßblätter, der AN eine Kopie oder Durchschlag.
Die Massen der einzelnen Aufmaßblätter sind in eine nach Titeln und Positionen geordnete Aufmaßzusammenstellung zu übertragen, die laufend fortgeschrieben wird.
In den jeweiligen Abschlagsrechnungen sind dann die gesamten aufgelaufenen Massen aufzuführen, so daß der Netto Rechnungsbetrag dem aktuellen Leistungsstand entspricht (kumulierender Aufbau).
Eine Kopie der Aufmaßzusammenstellung ist der Rechnung beizulegen.
Bereits geleistete Abschlagszahlungen sind am Schluß vom Brutto Leistungsstand abzuziehen.

Nachtragspositionen und Nachtragsangebote
Sämtliche anfallenden Nachtragspositionen und Nachtragsangebote sind mit den KEV-Formularen 333 "Aufgliederung des Einheitspreises" über das Planungsbüro einzureichen. Eine Vorlage des Formulars kann beim Planungsbüro eingeholt werden.
Eventuell aufgrund der neuen Nachtragspositionen entfallende Positionen aus dem Hauptauftrag sind in einem Nachtragsangebot immer entsprechend gegenzurechnen.

Bautagebuch
Bautagesberichte sind täglich zu führen, Vorlage und Übergabe bei jedem Jour-fixe-Termin.

Wesentliche Informationen, wie Datum, Vor- und Zuname, Lohngruppe lt. Tarif der Monteure, Arbeitsstunden sowie Beschreibungen der Arbeiten (Bereich) müssen enthalten sein.
Eine entsprechende Vorlage, die benutzt werden soll, ist beim Planungsbüro erhältlich.
Sollten die Bautagesberichte nicht aktuell vorliegen, werden keine Abschlagsrechnungen bzw. Rechnungen mehr freigegeben.

### 1 Sanitär

*Hinweis: Vorbemerkungen Sanitär*
Vorbemerkungen Sanitär

Gewerksspezifisch:

- Hinweise zur Rohrleitungsverlegung
Bei Mischinstallation sind die Fließregeln zu beachten.
........................................
Leitungen sind so zu verlegen, dass sie vollständig entleert werden können.
........................................
Bei der Verlegung von Trinkwasserleitungen ist darauf zu achten, dass "Totzonen" vermieden werden.
........................................
Rohrleitungsdehnungen sind durch entsprechende Verlege- und Befestigungsmaßnahmen zu berücksichtigen.
........................................
Richtungsänderungen in den Verteilungs- und Steigleitungen sind bevorzugt mit Rohrbögen zu realisieren und auf das technisch erforderliche Maß zu beschränken. Winkelformstücke sind nur in den Einzelanschlussleitungen der Objekte gestattet.
........................................
Bei einer abgestimmten, genehmigten Montageplanung sind alle Änderungen in der Rohrleitungsführung vor der Ausführung mit dem Auftraggeber abzustimmen.
........................................
Bei der Montage und Verlegung sind die Belange der Wärmedämmung zu berücksichtigen. Es ist darauf zu achten, dass eine fachgerechte Dämmung jeder einzelnen Rohrleitung möglich ist, die Abstände der fertig gedämmten Rohrleitungen untereinander gleich groß sind sowie die Unterkante nebeneinander liegender Rohrleitungen nach der Dämmung eine Ebene darstellt.
........................................
Wärmedämmarbeiten, die nach der Montage von Bauteilen nicht mehr oder nur unter erschwerten Bedingungen ausgeführt werden können, sind vom Auftragnehmer vor diesen Montagen durchzuführen.
........................................
Absperr-, Mess- und Regeleinrichtungen sind prinzipiell mit lösbaren Verbindungen, wie Verschraubungen oder Flansche, einzubauen.
........................................
Die Montage von Armaturen, Apparaten, Schaltern und Geräten hat so zu erfolgen, dass nach Abschluss der Arbeiten jederzeit ein einwandfreier Zugang und die Bedienbarkeit gegeben sind. Verschleißbauteile müssen im Rahmen von Wartungsarbeiten jederzeit auswechselbar sein.
........................................
Die Objektanschlüsse sind mit den vom Hersteller vorgesehenen Dichtungselementen auszuführen. Rosetten müssen die Anschlüsse voll abdecken.
........................................
Dichtheitsprüfungen getrennt für verschiedene Bauteile sind, falls erforderlich, auch in mehreren Teilabschnitten ohne besondere Vergütung vorzunehmen.
........................................
- Hinweise zu Schweißarbeiten
Schweißarbeiten an druckbeaufschlagten Rohrleitungen dürfen nur von Schweißern ausgeführt werden, die nach DIN EN 287 Teil 1 geprüft sind. Der Auftragnehmer hat in eigener Verantwortung alle Vorkehrungen zum Schutz anderer Bauteile, wie z.B. Sichtmauerwerk, Fenster, Türen, Dämmschichten, sowie sämtliche Sicherheitsvorkehrungen zur Gewährleistung eines einwandfreien Brandschutzes zu treffen.
........................................
- Medienanschlüsse für Fremdgewerke
Ver- und Entsorgungsanschlüsse für Fremdgewerke sind mit dem betroffenen Auftragnehmern rechtzeitig abzustimmen. Die Leistungswerte der anzuschließenden Geräte, Dimensionierung der Anschlüsse und die genaue Lage sind nach der Abstimmung in die entsprechenden Montage- und Ausführungszeichnungen aufzunehmen.
........................................
- Kabelverlegungen für Technikgewerke
Leistungen zur Verlegung der Kabel zwischen den Schaltschränken, den elektrischen Verbrauchern, externen Schalt-, Regel- und Steuergeräten der Sanitär- und Sprinkleranlagen gehören, sofern nicht anders beschrieben, zum Leistungsumfang der ausführenden Elektrofirma. Der Anschluss der Geräte erfolgt im Regelfall durch die Gerätelieferfirma. Dazu gehören das Absetzen, Einführen und Anklemmen der herangeführten Kabel an Schaltschrank und externe Geräte.
........................................
- Hinweise zu Befestigungen
Für Befestigungen und Aufhängekonstruktionen, die sichtbar bleiben, sind Musterausführungen vorzulegen oder zu montieren und vom Auftraggeber genehmigen zu lassen.
.......................................
Befestigungen und Aufhängungen sind ausschließlich durch Bohren und unter Verwendung von baurechtlich bzw. bauaufsichtlich zugelassenen, für den Verwendungszweck geeigneten Dübel auszuführen.
........................................
Die Verwendung von Schussapparaten für Befestigungen ist untersagt.
........................................
Bohr- und Dübelarbeiten an sichtbar bleibenden Wand- und Deckenflächen sind sorgfältig auszuführen, sodass keine Beschädigung der Bauelemente auftritt.
........................................
Dübelbefestigungen an gefliesten Flächen sind zusätzlich mit Reaktionsharz abzudichten.
........................................
- Sanitärobjekte
Sofern nicht separat im LV beschrieben, sind die Anschlussfugen von Sanitärobjekten mit geeignetem Sanitärsilikon zu schließen.
Bade- oder Duschwannen aus Metall müssen mit einem Potenzialausgleichsanschluss versehen sein. Beim Auswechseln solcher Wannen ist der Potenzialausgleich vom Auftragnehmer wieder herzustellen.
Bei fehlendem Potenzialausgleich ist unverzüglich der Auftraggeber zu informieren.
........................................

#### 1.1 Wasseranlagen

##### 1.1.1 Wasserversorgung/Armaturen

**1.1.1.1 Schrägsitz-KFR-Ventil DN 20**
*** Bezugsbeschreibung
Schrägsitz-KFR-Ventil

aus Rotguß, als Rückflussverhinderer, DVGW-geprüft, nach DIN 3269 Teil 1, mit Kontrollstopfen, mit nichtsteigen der Spindel und wartungsfreier Spindelabdichtung. Alle wasserberührten Teile
messingfrei. Schallschutzgruppe I.

Mit Entleerung, einschließlich Verschraubungen flachdichtend mit Übergänge auf oben beschriebenes Rohrmaterial sowie  Dämmkappen.

Nennweite  DN 20
Fabrikat  Kemper
Typ  Figur 146 29

oder gleichwertig

Fabrikat:  '..........'........................................''
Typ:  '..........'........................................''
Menge: 1,000 St

**1.1.1.2 Schrägsitz-KFR-Ventil DN 32**
*** wie Position 1.1.1.1
Nennweite  DN 32
Menge: 1,000 St

**1.1.1.3 Schrägsitz-KFR-Ventil DN 40**
*** wie Position 1.1.1.1
Nennweite  DN 40
Menge: 2,000 St

**1.1.1.4 Schrägsitz-KFR-Ventil DN 50**
*** wie Position 1.1.1.3
Nennweite  DN 50
Menge: 1,000 St

**1.1.1.5 Bezeichnungsschild, Gestaltung nach Angaben des Auftraggebers,**
Bezeichnungsschild,

Gestaltung nach Angaben des Auftraggebers, aus Kunststoff, einschl. eingravieren der Beschriftung, Befestigungsmaterial zur Anbringung an Rohrleitung.

Abmessung:  50 mm hoch x 100 mm breit
Menge: 10,000 St

**1.1.1.6 Füllschlauch DN 15, mit Schlauchtrommel**
Füllschlauch DN 15, mit Schlauchtrommel

für Wandaufhängung, kompl. mit Befestigungsmaterial und Schlauchverschraubungen.

Schlauchlänge: 10 m
Menge: 1,000 St

**1.1.1.7 Probenahmeventil Kemper DN 8**
Probenahmeventil aus Rotguss,

zur Probenahme von Trinkwasser zur Bestimmung mikrobiologischer und physikalisch/ chemischer Parameter nach TrinkwV in Kalt- und Warmwasserinstallationssystemen, bestehend aus Rotguss im mediumberührten Bereich, absperrbar mittels beiliegendem Spezialschlüssel mit Dreikantaufnahme, zur Verhinderung unbefugter Wasserentnahme, Rotguss-Ventilkorper 360° drehbar, mit abflammbarem und drehbarem Edelstahl-Auslaufbogen,

DN 8 (G 1/4") für Ventile und Verschraubungen von DN 15 bis DN 50 (bei Flanscharmaturen von DN 15 bis DN 25)

Fabrikat:  Kemper
Typ:  Probeentnahmeventil DN 8

oder gleichwertig

Fabrikat:  '..........'........................................''
Typ:  '..........'........................................''
Menge: 3,000 St

**1.1.1.8 manuelles Zirkulations- Regulierventil DN 15**
Manuelles Zirkulations-Regulierventil

absperrbar ohne Veränderung der Voreinstellung, zum hydraulischen, fixen Strangabgleich für Anlagen nach DVGW-Arbeitsblatt W 551 / W 553, komplett aus Rotguss im mediumberührten Bereich, beständig gegen aggressives Wasser, mit selbstfettender EPDM-Lippendichtung als wartungsfreie
Spindelabdichtung, totraumfrei, mit PTFE-Sitzdichtung, mit digitaler Voreinstellungsanzeige und Zeigerthermometer zur optischen Temperaturanzeige, aufnahmefähig für Temperaturfühler Pt 1000, mit DIN-/DVGW- und Schallschutzzulassung, Nenndruck PN 16, mit Entleerventil.
Beidseitig mit Außengewinde, zum universellen Anschluss von Verschraubungen für Kupfer-, Stahl-, Edelstahl- und Mehrschichtverbundrohr.

Einschließlich beiderseitiger Niro - Pressverschraubung, flachdichtend für Edelstahlrohr, sowie Dämmschalen und Bezeichnungsschild.

Nennweite  DN 15

Fabrikat  Kemper
Typ  Figur 150 Multi-Fix

oder gleichwertig

Fabrikat:  '..........'........................................''
Typ:  '..........'........................................''
Menge: 1,000 St

**1.1.1.9 Zeigerthermometer**
Zeigerthemometer,

zur optischen Temperaturanzeige in Zirkulationsanlagen, Anzeigebereich 20 °C bis 90 °C, zum Einstecken in Absperreinheit des 'Multi-Therm'-Ventils, passend für alle Nennweiten.

Fabrikat:  Kemper
Figur:  T5100 150 00 001

oder gleichwertig

Fabrikat:  '..........'........................................''
Typ:  '..........'........................................''
Menge: 1,000 St

**1.1.1.10 Membran-Druckausdehnungsgefäß DD 18**
Durchströmtes Membran-Druckausdehnungsgefäß
für Trinkwassererwärmungs-, Wasserversorgungs- und Druckerhöhungsanlagen. Gebaut und geprüft nach DIN 4807 T5,
DIN EN 13831 bzw. DIN-DVGW (Reg.-Nr.NW 0411AT2534).
Zulassung gemäß Richtlinie für Druckgeräte 97/23/EG.
-Wasserdurchfluß mittels High-Flow Durchströmungsstern
 und beiliegendem
 T-Stück Rp 3/4
-wasserführende Teile korrosionsgeschützt
-Membran nach KTW-C, W 270,
-Außen-/Innenbeschichtung, innen
 nach KTW-A
-kombinierbar mit Reflex Flowjet
 Durchströmungsarmatur
-Typ DD 33 mit Befestigungslasche

Nennvolumen : 18 Liter
Nutzvolumen max. : 14 Liter
zul. Betriebstemperatur : 70 °C
zul. Betriebsüberdruck : 10 bar
Gasvordruck werksseitig : 4,0 bar
Gasvordruck eingestellt : 3,8 bar
Durchmesser : 280 mm
Höhe : 387 mm
Leergewicht : 2,5 kg
Systemanschluss : G 3/4
Nennvolumenstrom : - m³/h
Farbe : grün

Fabrikat:  Reflex
Typ:  DD 18

oder gleichwertig

Fabrikat:  '..........'........................................''
Typ:  '..........'........................................''
Menge: 1,000 St

**1.1.1.11 Halterung für Membran-Druckausdehnungsgefäße**
Wandhalterung mit Spannband
und Konsole für Membran-Druckausdehnungsgefäße,
inklusive Haltewinkel,
Spannband.

Halterung für oben beschriebenes Membran-Druckausdehnungsgefäße
Menge: 1,000 St

**1.1.1.12 Durchströmungsarmatur // flowjet 3/4**
Durchströmungsarmatur
zur gesicherten Absperrung und Entleerung
gemäß DIN 4807-T5 von Refix DD
Membran-Druckausdehnungsgefäßen.
Kombinierbar mit bauseitigen T-Stücken
mit Durchgangsnennweiten auch > Rp 3/4.
Anschlüsse Ein/Aus: G 3/4 / G 3/4
zul. Betriebsüberdruck: 16 bar
zul. Betriebstemperatur: 70 °C

Fabrikat:  Reflex
Typ:  flowjet 3/4

oder gleichwertig

Fabrikat:  '..........'........................................''
Typ:  '..........'........................................''
Menge: 1,000 St

**1.1.1.13 Membran-Sicherheitsventil 3/4" X 1" 8,0 bar**
Membransicherheitsventil

federbelastet, Eckform, als Trinkwasserarmatur, mit
Eignungsnachweis nach DIN 1988, Gehäuse aus Messing, Ansprechdruck 8,0 bar,
mit Muffen-/Gewindeanschluß, Verschraubungen, Übergänge auf oben beschriebenes Rohrmaterial.

Eintrittsöffnung DN 3/4"
Austrittsöffnung DN 1"
Menge: 1,000 St

**1.1.1.14 Zirkulationspumpe MAGNA3 25-60 N**
Zirkulationspumpe MAGNA3 25-60 N

Hocheffizienz-Nassläuferpumpe, elektronisch geregelt, Energieeffizienzindex (EEI) ≤ 0.20 Best in Class
Ausführungen/Funktionen/Eigenschaften:
- Einzelpumpe oder Doppelpumpe (D)
- Hocheffizienz-EC-Permanentmagnetmotortechnologie
- Energieeffizienzindex (EEI) ≤ 0.19
- Regelungsarten: Konstantdruck / Festdrehzahl / Proportionaldruck / Konstanttemperatur
- Integrierter Motorvollschutz
- Wärmedämmschalen gem. EnEV im Lieferumfang ( nur bei Einzelpumpen )
- Automatische Sollwerteinstellung durch AutoAdapt-Funktion
- Integrierter Trockenlaufschutz
- Einstellbare Volumenstrombegrenzung durch FlowLimit-Funktion
- Integrierte Wärmemengenerfassung
- Anbindung an die Gebäudeleittechnik durch Einsteckmodule im Klemmenkasten
- Betriebs- und Störmeldung
- Kommunikationsmöglichkeiten analog/digital: 2xDO / 3xDI / 1xAI
- Erfassung der Betriebshistorie
- Bedienung über TFT-Display und Softtouch-Tastatur
- Automatische Sollwerteinstellung inkl. Volumenstrombegrenzung durch FlowAdapt-Funktion
- Handwerkermarke 5 1/4 Jahre Gewährleistung
- Einstell- und Auslesemöglichkeiten mittels optionalem Diagnose- und Fernbediengerät Grundfos GO
- Betriebsarten Doppelpumpen: Wechsel/Reserve/Parallel
- Kommunikation Pumpenköpfe einer Doppelpumpe oder von 2 Einzelpumpen drahtlos
Fördermedium:
Fördermedium: Heizungswasser
Medientemperaturbereich: -10 .. 110 °C
Medientemperatur während des Betriebs: 60 °C
Dichte: 983.2 kg/m³
Kinematische Viskosität: 1 mm²/s
Technische Daten:
Tatsächlicher Förderstrom der Pumpe: 6.71 m³/h
Tatsächliche Förderhöhe der Pumpe: 1.5 m
Temperaturklasse: 110
Prüfkennzeichen auf dem Typenschild: CE,VDE
Werkstoffe:
Pumpengehäuse: Nichtrostender Stahl
EN 1.4308
ASTM 351 CF8
Laufrad: PES mit 30 % Glasfaseranteil
Installation:
Umgebungstemperatur: 0 .. 40 °C
Max. Betriebsdruck: 10 bar
Nennweite: G 1 1/2"
Nenndruck (bar): PN10
Einbaulänge: 180 mm
Elektrische Daten:
Leistungsaufnahme P1: 9 .. 91 W
Netzfrequenz: 50 Hz
Nennspannung: 1 x 230 V
Maximale Stromaufnahme: 0.09 .. 0.75 A
Schutzart (gemäß IEC 34-5): X4D
Wärmeklasse (IEC 85): F
Sonstiges:
Kennzeichnung: Grundfos blueflux
Energieeffizienzindex (EEI): 0.19
Nettogewicht: 4.81 kg
Bruttogewicht: 5.27 kg
Shipping volume: 0.015 m³

Einschließlich Störmeldemodul, BUS-Modul und Dämmkappe gem. EnEV, Dichtungen mit Übergänge auf oben beschriebenes Rohrmaterial.

Fabrikat:  Grundfos
Typ:  MAGNA3 25-60 N

oder gleichwertig

Fabrikat:  '..........'........................................''
Typ:  '..........'........................................''
Menge: 1,000 St

**1.1.1.15 Füll- und Entleerungshahn 1/2"**
Füll-, und Entleerungshahn

aus Messing, mit Vierkant-Hebelbedienung, Stopfbuchse,
Schlauchverschraubung, Kappe und Kette 1/2".
Menge: 3,000 St

##### 1.1.2 Rohrleitungen

*Hinweis: Vorbemerkungen*
** VORBEMERKUNGEN **
ALLGEMEINES UND GELTUNGSBEREICH
****************************************
........................................
STOFFE UND BAUTEILE
****************************************
Bei der Verlegung von Trinkwasserleitungen ist darauf zu achten, dass "Totzonen" vermieden werden.
........................................
Rohrleitungsdehnungen sind durch entsprechende Verlege- und Befestigungsmaßnahmen zu berücksichtigen.
........................................

In die Einheitspreise der Rohrleitungen ist mit einzukalkulieren:

In die Einheitspreise für Kunststoffrohrleitungen sind die erforderlichen Tragschalen, Fittings etc. einzukalkulieren, sofern sie im LV nicht gesondert aufgeführt sind.

Für Rohrbefestigungen an Betondecken sind nur Stahldübel und Stahlschrauben zugelassen.

Bei Befestigung der Schellen oder Aufhängungen an bauseitigen Stahlkonstruktionen sind nur Klemmbefestigungen zugelassen. Stahlteile dürfen nicht angebohrt oder angeschossen werden. Anschweißen ist ebenfalls nicht erlaubt.

Es dürfen nur Rohrschellen mit körperschalldämmenden Einlagen verwendet werden.

Wanddurchführungen sind mit Dämmschläuchen (z.B. Armaflex) beidseitig 30 mm länger als die Wandstärke zu dämmen. Bei Durchdringungen von Brandabschnitten sind nichtbrennbare Materialien (z.B. Promatektband) zu verwenden.

Das Stemmen oder Fräsen von kleineren Wandschlitzen im Mauerwerk bis zu 1 m Länge und Wanddurchbrüche oder Bohrungen im Mauerwerk bis 24 cm Stärke werden nicht gesondert vergütet.

Bei Löt- und Schweißarbeiten in der Nähe brennbarer Bauteile (hauptsächlich bei Umbauarbeiten) sind die Unfallverhütungsvorschriften zu beachten. Gegebenenfalls ist eine Brandwache in die Einheitspreise  einzukalkulieren.

Die Rohrleitungen sind überall, besonders aber in Zentralen so zu verlegen, dass die Dämmstärke gemäß der Heizungsanlagenverordnung eingehalten werden kann. Bei Kaltwasser beträgt die Dämmstärke 20 mm.

Der "Zuschlag für Rohrzubehör", d.h. die Lieferung und Montage aller zur normgerechten Verlegung notwendigen Form-, Verbindungs- und Befestigungsteile, sofern diese nicht gesondert als Position ausgeworfen sind.

Ab einschließlich DN 32 sind die Form - und Verbindungsteile einzeln ausgeschrieben.

Es dürfen nur DIN DVGW zugelassene Schneid,- Dicht- und Klebemittel verwendet werden.

**1.1.2.1 Rohrleitung aus nichtrostendem Stahl 15 x 1,0, Werkstoff-Nr. 1.4401, nach**
*** Bezugsbeschreibung
Rohrleitung aus nichtrostendem Stahl,

Werkstoff-Nr. 1.4401, nach DVGW-Arbeitsblatt W 541, für Trink- wasserinstallationen entsprechend DIN 1988, verbinden durch Pressfittings aus nichtrostendem Stahl, mit DVGW-Registrierung,
einschl. Form- und Verbindungsstücke und Dichtungsmaterial, Rohrbefestigung körperschallgedämmt DIN 4109, Verlegung in Gebäuden.
Montagehöhe über Gelände/Fußboden: bis 3,0 m
Außendurchmesser:  15 x 1,0 mm

Fabrikat:  Mapress
Typ:  Edelstahl

oder gleichwertig

Fabrikat:  '..........'........................................''
Typ:  '..........'........................................''
Menge: 2,000 m

**1.1.2.2 Rohrleitung aus nichtrostendem Stahl 18 x 1,0 Werkstoff-Nr. 1.4401**
*** wie Position 1.1.2.1
Außendurchmesser:  18 x 1,0 mm
Menge: 2,000 m

**1.1.2.3 Rohrleitung aus nichtrostendem Stahl 22 x 1,2 Werkstoff-Nr. 1.4401**
*** wie Position 1.1.2.1
Außendurchmesser:  22 x 1,2 mm
Menge: 4,000 m

**1.1.2.4 Rohrleitung aus nichtrostendem Stahl 28 x 1,2 Werkstoff-Nr. 1.4401**
*** wie Position 1.1.2.1
Außendurchmesser:  28 x 1,2 mm
Menge: 2,000 m

**1.1.2.5 Rohrleitung aus nichtrostendem Stahl 35 x 1,5 Werkstoff-Nr. 1.4401**
*** wie Position 1.1.2.1
Außendurchmesser:  35 x 1,5 mm
Menge: 3,000 m

**1.1.2.6 Rohrleitung aus nichtrostendem Stahl 42 x 1,5 Werkstoff-Nr. 1.4401**
*** wie Position 1.1.2.1
wie vor, jedoch 42 x 1,5 mm
Menge: 8,000 m

**1.1.2.7 Mapress a. Edelstahl, Muffe d = 22 mm**
*** Bezugsbeschreibung
Edelstahl Pressfitting

aus nicht rostendem Stahl, Werkst.- Nr.: 1.4401/1.4571, mit Dichtring CIIR-schwarz

Muffe

d = 22 mm

oder gleichwertig

Fabrikat:  '..........'........................................''
Typ:  '..........'........................................''
Menge: 4,000 St

**1.1.2.8 Mapress a. Edelstahl, Muffe d = 28 mm**
*** wie Position 1.1.2.7
d = 28 mm
Menge: 4,000 St

**1.1.2.9 Mapress a. Edelstahl, Muffe d = 35 mm**
*** wie Position 1.1.2.7
d = 35 mm
Menge: 4,000 St

**1.1.2.10 Mapress a. Edelstahl, Muffe d = 42 mm**
*** wie Position 1.1.2.7
d = 42 mm
Menge: 4,000 St

**1.1.2.11 Mapress a. Edelstahl, Bogen aller Grade d = 35 mm**
*** Bezugsbeschreibung
Edelstahl Pressfitting

aus nicht rostendem Stahl, Werkst.- Nr.: 1.4401/1.4571, mit Dichtring CIIR-schwarz

Bogen aller Grade

d = 35 mm
Menge: 3,000 St

**1.1.2.12 Mapress a. Edelstahl, Bogen aller Grade d = 42 mm**
*** wie Position 1.1.2.11
d = 42 mm
Menge: 6,000 St

**1.1.2.13 Mapress a. Edelstahl, T-Stück d=35 mm**
*** Bezugsbeschreibung
Edelstahl Pressfitting

aus nicht rostendem Stahl, Werkst.- Nr.: 1.4401/1.4571, mit Dichtring CIIR-schwarz

T-Stück, Abgang gleich oder reduziert,

d = 35 mm
Menge: 1,000 St

**1.1.2.14 Mapress a. Edelstahl, T-Stück d=42 mm**
*** wie Position 1.1.2.13
d = 42 mm
Menge: 2,000 St

**1.1.2.15 Reduzierstück 35 mm**
*** Bezugsbeschreibung
Edelstahl Pressfitting

aus nicht rostendem Stahl, Werkst.- Nr.: 1.4401/1.4571, mit Dichtring CIIR-schwarz

Reduzierstück

d = 35 mm
Menge: 3,000 St

**1.1.2.16 Reduzierstück 42 mm**
*** wie Position 1.1.2.15
d = 42 mm
Menge: 4,000 St

*Hinweis: Anschlüsse herstellen*

**1.1.2.17 Anschlüsse herstellen an vorhandener Rohrleitung, Stahlrohr verzinkt DN 20**
*** Bezugsbeschreibung
Anschlüsse herstellen

an bestehenden Steigleitungen. Diese Position umfasst die Demontage der Dämmung, das Ablängen der Bestandsleitung und die Herstellung des Anschlusses.

Rohrleitungswerkstoff: 'Stahlrohr verzinkt',
Anschlussart: 'Schraubverbindung'.

Einschließlich Form- und Verbindungsteile.

Nennweite:  DN 20
Menge: 1,000 St

**1.1.2.18 Anschlüsse herstellen an vorhandener Rohrleitung, Stahlrohr verzinkt DN 25**
*** wie Position 1.1.2.17
Nennweite:  DN 25
Menge: 1,000 St

**1.1.2.19 Anschlüsse herstellen an vorhandener Rohrleitung, Stahlrohr verzinkt DN 32**
*** wie Position 1.1.2.17
Nennweite:  DN 32
Menge: 1,000 St

**1.1.2.20 Anschlüsse herstellen an vorhandener Rohrleitung, Stahlrohr verzinkt DN 40**
*** wie Position 1.1.2.17
Nennweite:  DN 40
Menge: 2,000 St

**1.1.2.21 Anschlüsse herstellen an WT bis DN 40**
Anschlüsse herstellen

an Geräten oder Einbauten,
Art des Gerätes: 'Wärmetauscher einer Übergabestation'
Rohrleitungswerkstoff: 'nichtrostendem Stahl'
Anschlussart: 'Verschraubung mit Übergang'

Kalt- und Warmwasserleitung entsprechen einem Anschluss.

Nennweite bis DN: '40'
Menge: 3,000 St

##### 1.1.3 Wärme- und Schalldämmung

*Hinweis: Vorbemerkungen Dämmung*
** VORBEMERKUNGEN **
****************************************
STOFFE UND BAUTEILE
****************************************
- Anzubietende Fabrikate
Materialien sind entspr. den im Leistungsverzeichnis vorgegebenen Qualitäten und Anforderungen bzw. Typen oder Fabrikate anzubieten. Insbesondere die Anforderungen der DIN 4140 "Dämmarbeiten an betriebs- und haustechnischen Anlagen" sind bei der Materialauswahl zu berücksichtigen. Bezüglich der Gleichwertigkeit abweichender technischer Spezifikationen gilt VOB Teil A, Paragraph 21, Nr. 2.
........................................
- Korrosionsschutz verwendeter Bauteile
Die verwendeten Bauteile müssen ihrem Verwendungszweck entsprechend dauerhaft und korrosionsgeschützt sein. In Feuchträumen dürfen nur Befestigungsteile aus nichtrostenden Stählen oder korrosionsfesten Materialien eingesetzt werden.
........................................
Für die Massenermittlung zur Abrechnung wird das Heizungsaufmaß verwendet. Rohrbogen werden nicht übermessen. Bei Leitungen, die mit Blechummantelung gedämmt sind, werden die Segmentbogen separat als Zulage erfasst.

**1.1.3.1 Wärmedämmung warm bis 22 x 20mm, Isogenopak**
*** Bezugsbeschreibung
Wärmedämmung an Rohrleitungen (WW / ZL)

in nicht sichtbaren, nicht stoßgefährdeten Bereichen, Dämmstoff aus Mineralfaser-Dämmschalen, Wärmeleitfähigkeit '0,035' Baustoffklasse A1 nichtbrennbar nach DIN 4102, kaschiert mit Aluminiumfolie, mit Bindedraht aus dem Werkstoff des Drahtgeflechtes befestigen. Längs- und Rundnähte mit Aluminiumklebeband überkleben.

Höhe der Rohrleitung: 3 m über Standfläche
max. Mediumtemperatur: 90 °C
Dämmstoffdicke: 20 mm
Rohraußendurchmesser: bis 22 mm

Ummantelung der fertigen Wärmedämmung mit Isogenopak.
Menge: 8,000 m

**1.1.3.2 Wärmedämmung warm 28-35 x 30mm, Isogenopak**
*** wie Position 1.1.3.1
Dämmstoffdicke: 30 mm
Rohraußendurchmesser: 28 bis 35 mm
Menge: 5,000 m

**1.1.3.3 Wärmedämmung warm 42 x 50mm, Isogenopak**
*** wie Position 1.1.3.2
Dämmstoffdicke: 50 mm
Rohraußendurchmesser: 42 mm
Menge: 4,000 m

**1.1.3.4 Wärmedämmung kalt bis 22 x 20mm Isogenopak**
*** Bezugsbeschreibung
Wärmedämmung an Rohrleitungen KW-Leitungen,

in Gebäuden, Dämmstoff aus Mineralfaser-Dämmschalen, Wärmeleitfähigkeit '0,040' W/(mK), Nennwert VDI 2055, bei einer Mitteltemperatur von '40' Grad C, Baustoffklasse A1 nichtbrennbar nach DIN 4102, kaschiert mit Aluminiumfolie mit Gitternetzverstärkung,
mit Bindedraht aus dem Werkstoff des Drahtgeflechtes befestigen. Längs- und Rundnähte mit Aluminiumklebeband überkleben.

Höhe der Rohrleitung: 3 m über Standfläche
Dämmstoffdicke: 20 mm
Rohraußendurchmesser: bis 22 mm

Ummantelung der fertigen Wärmedämmung mit Isogenopak.
Menge: 2,000 m

**1.1.3.5 Wärmedämmung kalt 28-35 x 20mm Isogenopak**
*** wie Position 1.1.3.4
Rohraußendurchmesser: 28-35 mm
Menge: 3,000 m

**1.1.3.6 Wärmedämmung kalt 42 x 20 mm Isogenopak**
*** wie Position 1.1.3.4
Rohraußendurchmesser: 42 mm
Menge: 4,000 m

#### 1.2 Abwasser-, Wasser-, Gasanlagen, Sonstiges

##### 1.2.1 Abwasser-, Wasser-, Gasanlagen, Sonstiges

**1.2.1.1 Montagekonstruktionen für Rohrleitungen bis DN 40**
Montagekonstruktion für Rohrleitungen

bestehend aus Rohrbrücken, Rahmen- und Tragekonstruktionen zur Befestigung der Rohrleitung, einschl. Schrauben, Muttern, Lochplatten, Klebeband, Kennzeichnungsaufkleber, Unterlegschreiben und Dübel, alle Metallteile feuerverzinkt, eventuell notwendige statische Berechnungen sind durch den Auftragnehmer zu erstellen.

für Rohre bis DN 40
Menge: 30,000 kg

**1.2.1.2 Ausbau und Rückgabe der alten WZ an Badenova, sowie Erstellung Protokoll**
Menge: 1,000 St

*Hinweis: Sonstige Leistungen*

**1.2.1.3 Druckprobe, Wasserrohrleitung**
Druckprobe des gesamten Trinkwassernetzes
Rohrleitungen aus 'nichtrostendem Stahl,' entsprechend der
DIN 1988, Teil 2, der Termin ist der
Bauleitung frühzeitig mitzuteilen, über
die anwesenden Personen und die Dauer
ist ein Protokoll anzufertigen.
Menge: 1,000 St

**1.2.1.4 Trinkwasseranalyse gemäß TrinkwV**
Trinkwasseranalyse gemäß TrinkwV
Durchführen einer Trinkwasseranalyse durch ein nach Trinkwasserverordnung (TrinkwV) anerkanntes Prüflabor, nach erfolgter Installation der Trinkwasseranlage zum Nachweis der hygienischen Unbedenklichkeit (KZ bei 22 (20) und36°C, Coliforme Keime, E-coli und Enterokokken).
Die Wasseranalyse ist solange zu wiederholen, bis der Befund einwandfrei im Sinne der TrinkwV ist.
Menge: 1,000 psch

##### 1.2.2 Stundenlohnarbeiten

*Hinweis: Für Stundenlohnarbeiten gelten:*
Neben §15VOB/B sind den KEV-Vorbemerkungen maßgeblich:

Nr. 7 der Besonderen Vertragsbedingungen -KEV 116.1 (B) BVB,
Nr. 25 der weiteren Besonderen Vertragsbedingungen der Stadt Freiburg i.Br. -WBVB (B)-,
Nr. 6 und 18  der Zusatzlichen Vertragsbedingungen KEV117 (B) ZVB.

*Hinweis: Hinweise*
Die Stundenlohnzettel müssen eindeutig erkennen lassen:

- Vor- und Zunamen
- Beruf
- Lohngruppe lt. Tarif
- Arbeitsleistung nach Zeit, Dauer, Ort
- Verbrauch an Baustoffen
- Benutzung von Maschinen mit genauer Leistungsangabe
  nach Zeit, Dauer, Ort

Die vom Auftragnehmer und seinen Bevollmächtigten unterschriebenen Stundenzettel müssen für jeden Kalendertag
getrennt ausgestellt sein und sind in der Regel täglich,
spätestens wöchentlich der Bauleitung in doppelter Fertigung
zur Anerkennung vorzulegen.
Nachträglich eingereichte Stundenlohnzettel werden nicht anerkannt. In die Stundensätze sind die Kosten für Anfahrt miteinzurechnen.

Die Stundenlohnarbeiten sind derzeit angesetzt für:

Erforderliche Arbeiten, die nicht im Leistungsverzeichnis erfaßt sind und nur auf ausdrückliche Anweisung und gegen Nachweis zur Ausführung kommen.

**1.2.2.1 Stundenlohnarbeiten durch Arbeitskräfte auf Anordnung des AG**
Stundenlohnarbeiten

durch Arbeitskräfte auf Anordnung des AG ausführen. Ver-rechnungssatz für die jeweilige Arbeitskraft umfasst sämtliche Aufwendungen, insbesondere den tatsächlichen Lohn einschl. vermögenswirksamer Leistungen mit den Zuschlägen für Gemeinkosten. Sozialkassenbeiträge, Winterbauumlage und desgl., sowie Lohn- und Gehaltsnebenkosten und Zuschläge für Überstunden sind einzurechnen. Zuschläge für Nacht-, Sonntags- und Feiertagsarbeit werden nicht gesondert vergütet.

Obermonteurstunden
Menge: 5,000 h

**1.2.2.2 wie vor, jedoch Fachmonteurstunden**
Fachmonteurstunden
Menge: 5,000 h

**1.2.2.3 wie vor, jedoch Helferstunden**
Helferstunden
Menge: 5,000 h

**1.2.2.4 wie vor, jedoch Auszubildender**
Auszubildender
Menge: 5,000 h

### 2 Heizung

*Hinweis: Vorbemerkungen Heizung*
Vorbemerkungen Heizung

Gewerksspezifisch:

-Hinweise zu technischen Anschlüssen für die Energieversorgung
Die technischen Anschlussbedingungen der örtlichen Gas- u. Elektrizitätsversorger und der Fernwärmelieferer sind einzuholen und zu beachten.
........................................
-Hinweise zur Leistungsbemessung von Wärmeerzeugern
Die Wärmeerzeuger sind in der Leistung auf den Gesamtwärmebedarf und die vorgesehenen Betriebsverhältnisse abzustimmen. Vorgegebene Leistungsangaben sind auf Richtigkeit zu prüfen.
........................................
- Hinweise zur Rohrleitungsverlegung
Leitungen sind so zu verlegen, dass sie vollständig entleert werden können.
........................................
Die Verlegung hat so zu erfolgen, dass sich keine "Luftpolster" an Stellen ohne Entlüftungsmöglichkeit bilden können.
........................................
Rohrleitungsdehnungen sind durch entsprechende Verlege- und Befestigungsmaßnahmen zu berücksichtigen.
........................................
Unter Putz oder im Estrich verlegte Heizkörperanschlussleitungen sind, falls keine Dämmung erforderlich ist, mit flexiblem Material zu umhüllen.
........................................
Richtungsänderungen sind mit strömungsgünstigen Formstücken, z.B. Bögen, zu realisieren und auf das technisch erforderliche Maß zu beschränken.
........................................
Bei einer abgestimmten, genehmigten Montageplanung sind alle Änderungen in der Rohrleitungsführung vor der Ausführung mit dem Auftraggeber abzustimmen.
........................................
Bei der Montage und Verlegung sind die Belange der Wärmedämmung zu berücksichtigen. Es ist darauf zu achten, dass eine fachgerechte Dämmung jeder einzelnen Rohrleitung möglich ist, die Abstände der fertig gedämmten Rohrleitungen untereinander gleich groß sind sowie die Unterkante nebeneinander liegender Rohrleitungen nach der Dämmung eine Ebene darstellt.
........................................
Wärmedämmarbeiten, die nach der Montage von Bauteilen nicht mehr oder nur unter erschwerten Bedingungen ausgeführt werden können, sind vom Auftragnehmer vor diesen Montagen durchzuführen.
........................................
Absperr-, Mess- und Regeleinrichtungen sind prinzipiell mit lösbaren Verbindungen, wie Verschraubungen oder Flansche, einzubauen.
........................................
Die Montage von Armaturen, Apparaten, Schaltern und Geräten hat so zu erfolgen, dass nach Abschluss der Arbeiten jederzeit ein einwandfreier Zugang und die Bedienbarkeit gegeben sind. Verschleißbauteile müssen im Rahmen von Wartungsarbeiten jederzeit auswechselbar sein.
........................................
Die verwendeten Dichtungen müssen auf das Durchflussmedium abgestimmt sein.
........................................
Dichtheitsprüfungen, getrennt für verschiedene Bauteile, sind entsprechend DIN 18380 Nr.3.4, auch in mehreren Teilabschnitten ohne besondere Vergütung vorzunehmen.
........................................
- Hinweise zu Schweißarbeiten
Schweißarbeiten an druckbeaufschlagten Rohrleitungen dürfen nur von Schweißern ausgeführt werden, die nach DIN EN 287 Teil 1 geprüft sind.
Der Auftragnehmer hat in eigener Verantwortung alle Vorkehrungen zum Schutz anderer Bauteile, wie z.B. Sichtmauerwerk, Fenster, Türen, Dämmschichten, sowie sämtliche Sicherheitsvorkehrungen zur Gewährleistung eines
einwandfreien Brandschutzes zu treffen.
........................................
-Medienanschlüsse für Fremdgewerke Ver- und Entsorgungsanschlüsse für Fremdgewerke sind mit dem betroffenen Auftragnehmern rechtzeitig abzustimmen.
Die Leistungswerte der anzuschließenden Geräte, Dimensionierung der Anschlüsse und die genaue Lage sind nach der Abstimmung in die entsprechenden Montage- und Ausführungszeichnungen aufzunehmen.
........................................
-Kabelverlegungen für Technikgewerke Leistungen zur Verlegung der Kabel zwischen den Schaltschränken, den elektrischen Verbrauchern, externen Schalt-, Regel- und Steuergeräten gehören, sofern nicht anders beschrieben, zum Leistungsumfang der ausführenden Elektrofirma. Der Anschluss der Geräte erfolgt im Regelfall durch die Gerätelieferfirma. Dazu gehören das Absetzen, Einführen und Anklemmen der herangeführten Kabel an Schaltschrank und externe Geräte.
........................................
- Hinweise zu Befestigungen
Für Befestigungen und Aufhängekonstruktionen, die sichtbar bleiben, sind Musterausführungen vorzulegen oder zu montieren und vom Auftraggeber genehmigen zu lassen.
................................................
Befestigungen und Aufhängungen sind ausschließlich durch Bohren und unter Verwendung von baurechtlich bzw. bauaufsichtlich zugelassenen, für den Verwendungszweck geeigneten Dübel auszuführen.
................................................
Bohr- und Dübelarbeiten an sichtbar bleibenden Wand- und Deckenflächen sind sorgfältig auszuführen, sodass keine Beschädigung der Bauelemente auftritt.

#### 2.1 Demontage Heizung

##### 2.1.1 Demontage Heizung

*Hinweis: Kalkulationshinweise*
Kalkulationshinweise
1) Die Demontagearbeiten sollten vor Ort begutachtet werden.
2) Die Demontage ist sorgfältig vorzubereiten und in kürzest möglicher Zeit nach  Absprache mit der Bauleitung durchzuführen.
3) Sämtliche ausgebauten Geräte und Materialien, einschl. Dämmstoffe, gehen  nach Absprache mit der Bauleitung in den Besitz des Auftragnehmers über  und sind fachgerecht entsprechend den geltenden Vorschriften zu entsorgen.  Die Aufstellung eines Containers auf dem Gelände ist möglich.  Der Aufstellungsort des Containers wird von der Bauleitung zugewiesen.  Die Kosten für die Entsorgung ist in die Angebotssumme mit einzurechnen.
4) Sämtliche Kanal- und Rohrtrennstellen sind vor der Demontage nach Art und  Zielort zu beschriften und vor Verunreinigung zu schützen. Alle Bauteile sind  rückstandsfrei zu demontieren.
5) Bei den Demontagearbeiten ist unbedingt darauf zu achten, dass keine  Beschädigungen an nicht zu demontierenden Teilen entstehen.  In gefährdeten Bereichen sind gemeinsam mit der Bauleitung  Schutzmaßnahmen zu treffen.
6) Die Brandschutz- und Sicherheitsvorschriften sowie die geltenden  Unfallverhütungsvorschriften sind zu beachten und einzuhalten.

**2.1.1.1 Demontage und Entsorgung Heizungs- Verteilleitung**
Demontage und Entsorgung

Die zu demontierenden Teile sind entsprechend der zur Zeit geltenden Abfallsatzung des Gebietes zu entsorgen.
Insbesondere ist dabei auf eine ordnungsgemäße Trennung der Materialien wie z.B. Metalle und Dämmstoffe zu achten.
Die zugelassenen Deponien und Entsorgungsstellen sind beim zuständigen Landratsamt zu erfragen.
Der Auftraggeber ist berechtigt, sich entsprechende Entsorgungsnachweise, Wiegekarten u.ä. vom Auftragnehmer vorlegen zu lassen.
Alle für die ordnungsgemäße Entsorgung erforderlichen Kosten einschließlich Transport sind in die Einheitspreise mit einzukalkulieren. Vor Beginn der Demontagearbeiten ist mit dem Auftraggeber abzustimmen, ob einzelne Teile von der Entsorgung ausgenommen werden bzw. zur Wiederverwendung benötigt werden.
Diese Teile sind nach Angaben des Auftraggebers getrennt auf vorgegebene Plätze zu lagern.

Demontageort:  Technikzentrale im Erdgeschoss  Transportweg:  Zugang Heizraum, dieser hat eine Türe auf der
  Rückseite des Gebäudes.

  Alternativ über Haupteingang,
  ca. 34 m
  Zugang Technikzentrale keine Stufen.

Zu demontieren sind:

Wärmeerzeuger:  1 St. Nennleistung ca. 165 kW mit Ölbrenner
Ausdehnungsgefäße:  1 St. Nenninhalt ca. 180 l
Warmwasserbereiter:  2 St. Nenninhalt ca. 500 l
Verteiler:  -

Rohrleitungen:  ca.160 m Stahlrohr bis DN 65
  inkl. Armaturen, Ventile, Pumpen,  Befestigungsmaterial und Zubehör
  ca. 5 m Rauchrohr D=180 mm
Dämmung:  Mineralfaserdämmung m. Isogenopak

Auf Wunsch kann der exakte Umfang im Vorfeld in Augenschein genommen werden.
Menge: 1,000 psch

**2.1.1.2 Demontage, Wiedermontage Bestandsarmaturen/ Klappen usw**
Demontage, Wiedermontage Bestandsarmaturen

Folgende Armaturen werden Demontiert, Seitlich gelagert sowie nach Umbau/Sanierung des Verteilers wieder einheitlich auf einer mit der Bauleitung Festgelegten Höhe montiert.

Strang "Sportbetrieb" DN 32
`1` St. Regelarmaturen
`1` St. Passstück für WMZ

Strang "Veranstaltung" DN 25
`1` St. Regelarmaturen
`1` St. Passstück für WMZ

Strang "Lüftungsgerät" DN 50
`1` St. Rückschlagventil

Strang "Warmwasserbereiter" DN 50
`1` St. Regelarmaturen
`1` St. Passstück für WMZ

Strang "Kessel" DN 65
Menge: 1,000 psch

**2.1.1.3 Abisolieren von KMF-ummantelten Leitungen Heizung**
Abisolieren von KMF-ummantelten Heizungsleitungen

gemäß TRGS 519, verpacken in reisfeste Säcke und Bereitstellung zur Abholung.

Ummantelung der bestehenden Dämmung mit Isogenopak.

Heizungsleitungen DN 15 - DN 65, Gesamtleitungslänge sämtlicher zur Demontage vorgesehener Rohrleitungen im Vordergebäude: ca. 160 m
Menge: 1,000 psch

*Hinweis: Vorbemerkung Demontage und Entsorgung Tankanlage*
Vorbemerkung
Demontage und Entsorgung Tankanlage

Vor der Demontage der erdgeschweißten Tankanlage ist der Restinhalt an Heizöl abzupumpen und auf die Mobile Heizzentrale und andere Liegenschaften der Gemeinde Rheinhausen zu verteilen.

Danach ist der Tank zu reinigen, und der Ölschlamm zu entsorgen.
Der gereinigte Tank wird dann mit Feinsand befüllt. Die Füll-, Entlüftungs- und Ölleitung wird demontiert und entsorgt.

Diese Arbeiten sind zwingend von einer entsprechenden Fachfirma auszuführen.

**2.1.1.4 Tankreinigung von Erdtank**
Tankreinigung

von 30.000 Liter restentleertem Kellertank.
Menge: 1,000 psch

**2.1.1.5 Abpumpen des Restöls**
Abpumpen des Restöls

sowie fachgerechte Entsorgung des Öl-Schlamms und der Anlagentechnik (Ölstandsanzeiger, Ölleitung zum Kessel, Befüll- und Entlüftungsstutzen etc.).

Standort des Öltanks:  Erdtank in Außenanlagen

Tankinhalt:  ca. 30.000 Liter

Das Restöl ist auf die Liegenschaften der Gemeinde Rheinhausen zu verteilen. Die Maßnahme ist mit einzukalkulieren und im Vorfeld mit dem Bauherrn abzustimmen.
Menge: 1,000 St

**2.1.1.6 Fachgerechte Stillegung des Erdtanks mit 30000 Liter Inhalt**
Fachgerechte Stilllegung des Erdtanks mit 30.000 Liter Inhalt

- anbohren des Tanks und fachgerechte Entsorgung der Leckflüssigkeit
- Demontage der Tankarmaturen und entfernen aller Tankanschlüsse
- Abnahme und Freigabe durch einen Sachverständigen zum verfüllen
- abstopfen aller Tanköffnungen
Menge: 1,000 psch

**2.1.1.7 Liefern und befüllen mit Feinsand**
Liefern und befüllen mit Feinsand

einschl. erforderl. Handeinbau. Die Einbaumenge und Art ist durch Lieferscheine nachzuweisen.

Feinsand:  0,063 - 0,2 mm
Menge: 1,000 t

#### 2.2 Wärmeerzeugungsanlagen

##### 2.2.1 Energieversorgung

*Hinweis: Vorbemerkungen Gasleitungen*
** VORBEMERKUNG **
****************************************
Gasleitungen
****************************************

Gasleitungen dürfen nur durch vom örtlichen Gasversorger konzessionierte Firmen verlegt werden. Wird wegen fehlender Konzession ein Subunternehmer beauftragt, so ist dieser mit der Angebotsabgabe zu benennen.

Die Vorschriften der DVGW TRGI 1986 sowie das Arbeitsblatt G 490 sind zu beachten.
Sicherheitseinrichtungen müssen den Festlegungen der DIN 3381 entsprechen. Der Hersteller hat den Nachweis über die DIN-DVGW-Registrierung gemäß DVGW- Merkblatt G 669 zu erbringen.

Die Herstellervorschriften sind zu beachten.

Rohre, Rohrleitungsteile, Rohrverbindungen und Verschlüsse sind nach den anerkannten Regeln der Technik auszuführen.

Rohrverbindungen und Verschlüsse müssen von der  DVGW anerkannt sein.

In die Einheitspreise der Rohrleitungen ist
mit einzukalkulieren:

Sämtliche Form-, Verbindungs- und Befestigungsmaterialien sowie die notwendigen Hilfsmaterialien, sofern diese nicht als gesonderte Positionen ausgeworfen sind.

Für Rohrbefestigungen an Betondecken sind nur Stahldübel zugelassen.

Das Stemmen oder Fräsen von kleineren Wandschlitzen im Mauerwerk bis zu 1 m Länge, das Herstellen von Wanddurchbrüchen in Mauerwerk bis 24 cm Stärke sowie geringfügige Nacharbeiten an bauseits hergestellten Schlitzen und Durchbrüchen wird nicht gesondert vergütet.

Bei Schweißarbeiten in der Nähe brennbarer Bauteile (hauptsächlich bei Umbauarbeiten) sind die Unfallverhütungsvorschriften zu beachten. Die notwendige Brandwache ist einzukalkulieren.

Vor der Montage von Gaszählerplatten oder Paßstücken von Turbinenrad-Gaszählern ist der Aufstellungsort mit dem örtlichen Gasversorgungsunternehmen genau festzulegen.

Schwarze Rohrleitungen sind mit einem Korrosionsschutzanstrich entsprechend DIN 18 363 zu versehen und zusätzlich in gelber Farbe zu streichen.

Alle notwendigen Anmeldeformalitäten sowie die Durchführung von Druckproben, Funktionsprüfungen und Abnahmen mit sachkundiger Aufsicht und dem Gasversorgungsunternehmen sind in die Einheitspreise einzurechnen.

Ab einschließlich DN 32 sind die Form - und Verbindungsteile einzeln ausgeschrieben.

**2.2.1.1 Gasanschlußplatte G16**
Gasanschlußplatte
Grundplatte und Drehschemel aus Stahlblech, galvanisch vollverzinkt
Winkelstutzen aus hochwertigem Temperguß, verzinkt,DVGW zugelassen
Langlöcher für die Wandmontage
Einfache, schnelle und sichere Montage
Einwandfreie Wandauflage durch die biegesteife Wandplatte aus
Stahlblech
Gute Verstellmöglichkeit der Anschlussplatten bei der Wandmontage
durch Langlöcher
Durch die spielfrei angenieteten, schwenkbaren Drehschemel mit
angeschraubten Winkelstutzen aus hochwertigem Temper guß sind
variable Anschluss positionen möglich
Ein spannungsfreier Einbau ist durch Ausrichten der Drehschemel
auf die Gaszähler-Anschlussstutzen gewährleistet – bis 360°

Dimension: G16
Menge: 1,000 St

**2.2.1.2 Rohrleitungen DN 32**
*** Bezugsbeschreibung
Rohrleitungen

aus nahtlosen Stahlrohren DIN EN 10216, Abmessungen DIN EN 10220, Verbindung durch Schweißen, Ausführung durch geprüfte Schweißer, einschl. Schweiß-, bzw. Löt- und Dichtungsmaterial, Verlegung in Gebäuden, für Gas mit DVGW-Registrierung

Anstrich der fertigen Rohrleitung mit gelber Farbe

Verbindung durch Schweißfittings

Dimension:  DN 32

Dichtungsmaterial, Rohrbefestigungen mit zugelassenen Dübel sowie Tragekonstruktionen.
Menge: 2,000 m

**2.2.1.3 Rohrleitungen DN 40**
*** wie Position 2.2.1.2
Dimension:  DN 40
Menge: 9,000 m

**2.2.1.4 Rohrleitungen DN 50**
*** wie Position 2.2.1.2
Dimension:  DN 50
Menge: 3,000 m

**2.2.1.5 Form- und Verbindungsstücke Bogen DN 32**
*** Bezugsbeschreibung
Einschweißbogen

Rohrbogen zum Einschweißen, nahtlos, DIN 2605-1, mit vermindertem Ausnutzungsgrad, Winkel aller Grade

Nennweite:  DN 32
Menge: 1,000 St

**2.2.1.6 Form- und Verbindungsstücke Bogen DN 40**
*** wie Position 2.2.1.5
Nennweite:  DN 40
Menge: 6,000 St

**2.2.1.7 Herstellen eines Gasanschlusses an Gas-Brennwertkessel**
Herstellen eines Gasanschlusses - Gasbrennwertkessel

für die Versorgung des Gas-Brennwertkessels. Die Position beinhaltet die Anschlussherstellung an den Gas-Brennwertkessel (DN 32), einschließlich sämtlicher Übergänge und Formteile .

Rohrmaterial: nahtlose Stahlrohre DIN EN 10216
Menge: 1,000 St

**2.2.1.8 Herstellen eines Gasanschlusses an vorhandene Leitung bis DN 50**
Herstellen eines Gasanschlusses an Gaszählerplatte

an Gasleitung (Kugelhahn nach Gaszähler bis DN 50), einschl. Übergänge, Formteile und Zubehör.

Rohrmaterial: nahtlose Stahlrohre DIN EN 10216
Menge: 1,000 St

**2.2.1.9 Stahlkompensator Typ SG-11 PN16 DN 40**
Stahlkompensator Typ SG-11 PN16
Stenflex DN40 mit DVGW-Zulassung

oder gleichwertig

Fabrikat:  '..........'........................................''
Typ:  '..........'........................................''
Menge: 1,000 St

**2.2.1.10 Gas-Absperrkugelhahn DN 40**
Gas-Absperrkugelhahn DN 40

Muffen-Kugelhahn in Durchgangsform mit thermisch auslösender Absperreinrichtung (TAE), für die Installation vor Gas-Verbrauchseinrichtungen nach
TRF 1996 und TRGI 2008.
Der Gas- Kugelhahn mit integrierter "Thermischer
Armaturen-Sicherung" TAS ist auf der Grundlage der
EN 331 (Durchgangsform), und der DIN 3586
baumustergeprüft und zertifiziert.

Konstruktions-Merkmale
• Kugelhahn mit eingangsseitig integrierter TAS
• kompakte, kurze Ausführung
• Kugelhahn mit vollem Durchgang nach DIN EN 1983
• ausblassichere Schaltwelle
• Gewinde nach ISO 7-1 (DIN EN 10226-1)
• Abdichtung im Brandfall in thermisch
hochbelastbarem Stahlgehäuse

Technische Daten TAS
Auslösetemperatur: < 95°C + 5K
Auslösezeit: < 60 sek.
Auslegungsdruck: MOP 5 bar
Betriebsdruck: HTB GT5
Therm. Belastbarkeit: < 650°C
Umgebungstemp. max.: < 60°C

Verwendung:
Brenngase nach G260/1

DVGW Zulassungen
- DIN EN 331 und DIN 3586
- GAD 2009/142/EG
- PED 2014/68/EU Kat. 3 Modul H

inklusive Lieferung und Montage

Fabrikat:  G. BEE
Typ:  BR984 TAS DN 40

oder gleichwertig

Fabrikat:  '..........'........................................''
Typ:  '..........'........................................''
Menge: 2,000 St

**2.2.1.11 Gasströmungswächter, DN 40, 1 1/2" 16m³/h, 15-100mbar, K1, M1, K3, M33**
Gasströmungswächter, GS 16

aus Messing, nach DVGW und Zulassung einschließlich Form- und Verbingsmaterial

Nennweite:  DN 40

Fabrikat:  Oventrop
Typ:  Gasströmungswächter GS 16

oder gleichwertig

Fabrikat:  '..........'........................................''
Typ:  '..........'........................................''
Menge: 1,000 St

**2.2.1.12 Manometer**
Manometer

für Gas (20 °C) mit Kapselfeder, Gehäuse aus Stahl, lackiert, Anschlusszapfen radial unten, Messgenauigkeit 1,6 % vom Skalen- endwert, Gehäusedurchmesser 100 mm, Gewindeanschluss 1/2", Anzeigebereich 0 bis 0,6 bar Betriebsüberdruck.

Fabrikat:  ...........................
Typ:  ...........................
Menge: 1,000 St

**2.2.1.13 Manometer Druckknopfhahn**
Manometer Druckknopfhahn

DVGW zugelassen für Gas bis 4 bar, Messing vernickelt, beider- seits IG 1/2 ".

Fabrikat:  ...........................
Typ:  ...........................

oder gleichwertig

angeb. Fabrikat  :  ............................

  Typ:  ............................
Menge: 1,000 St

**2.2.1.14 Vorprüfung der Gasleitung**
Vorprüfung

der Gasleitung mit Luft oder inertem Gas (z.B. Stickstoff, Kohlendioxid), jedoch nicht mit Sauerstoff, mit einem Prüfdruck von 1 bar, einschl. Erstellen eines Prüfprotokolls nach TRGI '86 unter Anwesenheit der Bauleitung.
Menge: 1,000 St

**2.2.1.15 Inbetriebnahme und Überprüfung Gasarmaturenstrecke**
Inbetriebnahme und Überprüfung

der Gasarmaturenstrecke auf ordnungsgemäße Montage und Funktion der Strecken.
Inbetriebsetzung der fertig installierten Brenner bei angeschlos- sener und freigegebener Gasleitung, sowie Einregulierung auf die günstigsten Verbrennungswerte.
Erstellen der Meßprotokolle und Einweisung des Bedienpersonals.
Für die Inbetriebnahme der Brenner ist die Anwesenheit eines Fachmannes der Installationsfirma erforderlich.
Menge: 1,000 psch

##### 2.2.2 Wärmeerzeuger und Zubehör

**2.2.2.1 Brennwertkessel**
Brennwertkessel Logano plus KB372-150  Li,
geprüft nach EN 15502 für Erdgas, voreingestellt und warmgeprüft auf Erdgas  E (H-Gas, G20), Umrüstsatz auf Erdgas  LL (L-Gas, G25) im Lieferumfang, CEKennzeichnung, mit integriertem modulierendem, emissionsarmen und leisem Gas- Vormischbrenner (Gas-Armatur mit integrierter  Dichtheitskontrolle), für Überdruckfeuerung, Heizgas- und Wasserführung  im Gegenstrom-Wärmetauscherprinzip, Druckverlustarmer Hochleistungswärmetauscher  aus robustem Aluminium-Silizium- Guss, schalloptimierte Heizgasführung, mit integriertem Drucksensor nach DIN EN  12828 als Ersatz für Wassermangelsicherung sowie blau (RAL 5015) und Anthrazit  (RAL 7016) lackiertem Kesselmantel.
Sehr kompakte Kessel-Abmessungen und geringes  Gewicht.
In Bezug auf die VDI2035, sind die Angaben zur geforderten Wasserbeschaffenheit im beigefügten Betriebsbuch des Kessels  bzw. Arbeitsblatt K8 (siehe Buderus-Katalog) zu beachten. Informationen zu geeigneten Maßnahmen und Dienstleistungen zur Füll- und Ergänzungswasserbehandlung erhalten Sie bei Buderus.  Die Gewährleistung ist gebunden an die  Beachtung der Wasserbeschaffenheit.- Nennleistung: bei Systemtemp. 50/30: 150,0 kW bei Systemtemp. 80/60: 139,8 kW  Modulationsbereich: 17-100 % Norm-Nutzungsgrad (Hs): bis 97,8 % Gesamtgewicht: 180 kg  Kleinstes Transportgewicht: 117 kg  Vorlauf/Rücklauf: DN 50 PN 6  Abgasanschluss (Muffe): DN 160 Zuluftanschluss: DN 110  Abgastemperatur  bei Systemtemp. 50/30: 45 C  bei Systemtemp. 80/60: 67 C  Verfügbarer Förderdruck: 150 Pa  Max. Kesseltemperatur:  Logamatic EMS plus: 85 C  Logamatic 5000: 95 C  Heizwasserseitiger Druckverlust  bei deltaT 15K: 53,5 mbar  Max. Diff. VL/RL bei Nennlast: 50 Kelvin
Abmessungen
Tiefe: 914 mm
Breite: 670 mm
Höhe ohne Regelgerät: 1470 mm
Höhe mit Logamatic 5313: 1720 mm
Höhe mit Logamatic MC110: 1612 mm  CE-Zeichen:
Zul. Betriebsüberdruck: 6 bar

Hinweis: Vor dem Bestellen, des Gasbrennwertkessel sind die Einbringmaße vor Ort nochmals zu prüfen und der Brenner muss gegebenenfalls in Teilen in den Technikraum eingebracht werden.

Fabrikat:  BUDERUS
Typ:  Logano plus KB372-150 Li

inkl. Lieferung und Montage

oder gleichwertig

Fabrikat:  '..........'........................................''
Typ:  '..........'........................................''
Menge: 1,000 St

**2.2.2.2 Regelgerät R5313 S01 verp**
Regelgerät Logamatic 5313
Modulares, digitales Regelgerät für professionelle Anwendungen im mittleren und großen Leistungsbereich.
----------------------------------------
Verwendung als Regelgerät für
EMS-Wärmeerzeuger in Kesselanlagen mit Brenneransteuerung über direkte
Bus-Kommunikation mit digitalem Feuerungsautomat SAFe bzw. über EMS-Schnittstelle
Funktionserweiterungen, Unterstationen, Autarke Anwendungen
Flexible Montage auf dem Kessel, seitlich oder an der Wand
Einfache Wandmontage über hinteres Gehäuseteil inkl. Kabelführung und Zugentlastung
Einfache und schnelle Installation durch großen Anschlussraum mit guter
Zugänglichkeit. Mit Funktionsmodulen des Systems Logamatic 5000 über 4 freie Modulsteckplätze erweiterbar
Interne Kommunikation über Datenbus
Einfache Systemergänzung für bauseitig benötigte Komponenten (z.B. Relais)
über integrierbare Hutschiene möglich.
In Grundausstattung bestehend aus Zentralmodul ZM5313, Netzmodul NM582
mit Ein/Aus-Schalter und 2 separaten Sicherungskreisen (Kessel/Brenner, System) sowie der Brenneransteuerung und allen Grundfunktionen
Bedieneinheit / Controllermodul BCT531 mit kapazitiver Touchbedienung
Controllermodul mit 2 USB-Anschlüssen, SD-Karten-Steckplatz sowie 2
Ethernet-Schnittstellen
Außentemperaturfühler Zusatztemperaturfühler Schutz der Bedieneinheit in der Bauphase durch einfache Entnahme möglich Kodierte und farblich gekennzeichnete, unverwechselbar auf dem jeweiligen Modul angeordnete Anschlussstecker
- Schutzart IP 40
- Anschluss Abgassperrklappe möglich
- Hinweis: in Kombination m. Logano plus
  GB312/402 mit digitalem Feuerungsautomat SAFe kann der Kessel ohne Kesselregler MC10 betrieben werden
----------------------------------------
Grundfunktionen
Brenneransteuerung über direkte Bus-Kommunikation mit digitalem Feuerungsautomat SAFe bzw. über EMS-Schnittstelle bei Verwendung mit entsprechenden Heizkesseln/Geräten
Sicherstellung spezifischer Betriebsbedingungen durch Kesselkreisregelung
mit Stellglied und bedarfsgerechter Ansteuerung der Kesselkreispumpe
Leistungsgeführte oder temperaturdifferenzgeregelte Drehzahlregelung für
die Kesselkreispumpe über PWM- oder 0-10 V-Ausgang "FlowControl"
- Regelung eines Heizkreises mit/ohne Stellglied und Heizkreispumpe (nur
  alternativ zur Kesselkreisfunktion) mit der Anschlussmöglichkeit einer
  Fernbedienung (BFU)
- Heizkreispumpe kann wahlweise auch als Zubringerpumpe für eine Unterstation parametriert werden
- Regelung eines Warmwasserkreises mit Speicherladepumpe und Zirkulationspumpe
- Tägliche Thermische Desinfektion des Warmwasserkreises möglich
- Automatische Anpassung der Absenktemperatur gemäß DIN EN 12831 für Heizkreise separat einstellbar Zeitprogramm
- Ferienbetrieb mit frei wählbarer Absenkfunktion
- Sommer-/ Winterzeitumschaltung
- Jahreszeitschaltuhr
----------------------------------------
Bedienung
- Betriebsstatus mittels Statusanzeige über großen LED-Streifen von weitem
  einfach erkennbar Hochwertiger und robuster kapazitiver
  7"-Touch-Bildschirm mit hochauflösender Anzeige zur Parametrierung, Abfrage sowie Anzeige aller Regelgerätedaten
- Einfache und selbsterklärende Bedienung und Anzeige über und in hydraulischen Darstellungen
- Umschaltbar in "Retro-Modus" für Bedienung analog Logamatic 4000
- Handbedienebenen für alle Systemkomponenten (Beispiel: Pumpe Ein/Aus, Heizkreis-Umschaltmöglichkeit Aus/Automatik/Hand)
- Busweite Bedienung des gesamten Systems von einem Regelgerät/einer Stelle aus

- USB-Anschluss für Servicezwecke (USB-IP Adapter erforderlich, Zubehör)
- Keine Servicesoftware erforderlich
- Über USB-Anschluss können auch weitere Schnittstellen über entsprechende handelsübliche Adapter USB-WLAN oder USB-Bluetooth realisiert werden
- Langzeit-Datenaufzeichnung über SD-Karte (bauseits) möglich
- Software-Update über SD-Karte möglich
----------------------------------------
Konnektivität
- Einfache Verbindung m. weiteren Regelgeräten der Logamatic 5000 über Ethernet-Schnittstelle (vorkonfektionierte LAN-Kabel als Zubehör erhältlich, bei
  bauseitigen Kabeln mindestens CAT5 empfohlen)
- Einfache Anbindung an Fremdsysteme über serienmäßige(n)
  - Ein/Aus-Kontakt
  - Kontakt zur externen Verriegelung
  - 0-10 V-Eingang
  - 0-10 V-Rückmeldung
  - Sammelstörmeldung
- Einfache Anbindung an Gebäudeleittechnik über serienmäßige MOD-Bus-TCP/IP
  Schnittstelle
- IP-Inside:
  Ethernet-Schnittstelle für Monitoring und Anpassung der bedienerrelevanten
  Parameter über Internet (Control Center Commercial) in der 1:1-Darstellung
  des Touch-Bildschirms
- Professionelle Datenfernübertragung mit voller Fernparametrierung sowie
  vielen weiteren Funktionen über Gateway (optional, Zubehör) und Portalnutzung (Control Center Commercial Plus, kostenpflichtig) in Vorbereitung
----------------------------------------
- Abmessungen B/H/L: 652/274/253 mm
----------------------------------------
EU-RICHTLINIE FÜR ENERGIEEFFIZIENZ
Klasse des Temperaturreglers:  II
Beitrag des Temperaturreglers
  zur jahreszeitbedingten Raumheizungsenergieeffizienz:  2,0 %
-

Fabrikat:  Buderus
Typ:  Logamatic 5313

inkl. Lieferung und Montage

oder gleichwertig

Fabrikat:  '..........'........................................''
Typ:  '..........'........................................''
Menge: 1,000 St

**2.2.2.3 Sicherheit-Set 150-300 3 BAR**
Sicherheit-Set 150-300 3 BAR

Fabrikat:  Buderus

oder gleichwertig

Fabrikat:  '..........'........................................''
Typ:  '..........'........................................''
Menge: 1,000 St

**2.2.2.4 Hydr. Absperrset 90-120kW**
Hydr. Absperrset 90-120kW

Fabrikat:  Buderus

oder gleichwertig

Fabrikat:  '..........'........................................''
Typ:  '..........'........................................''
Menge: 1,000 St

**2.2.2.5 Gl Ludemann Schmutzfäng. GG**
Gl Ludemann Schmutzfäng. GG
m. Feinsieb PN6 DN65

Fabrikat:  Buderus

oder gleichwertig

Fabrikat:  '..........'........................................''
Typ:  '..........'........................................''
Menge: 1,000 St

**2.2.2.6 Membran-Druckausdehnungsgefäß**
Membran-Druckausdehnungsgefäß
für Heizung, max. 3 bar, blau
für geschlossene Heizungs-, Solar- und Kühl-anlagen, ausgeführt nach DIN 4807, Zulassung gemäß EU-Druckgeräterichtlinie 97/23/EG.
Ausführung für Wandbefestigung bzw. mit Fußkonstruktion, Systemanschluss mit Außengewinde, außen Kunststoffbeschichtet, Membrane nicht tauschbar.
Max. Betriebstemp.:  120 C
Max. Betriebstemp. Membrane:  70 C

Fabrikat:  Buderus
Typ:  Logafix BU-H 35l

oder gleichwertig

Fabrikat:  '..........'........................................''
Typ:  '..........'........................................''
Menge: 1,000 St

**2.2.2.7 Logafix Kappenventil MS 3/4" x 3/4"**
Kappenventil DN 20, 3/4" IG, PN 10, Messing, plombierbar.
Erforderlich nach DIN EN 12828. Zur Kontrolle, Wartung und evtl. Austausch von
Membran-Ausdehnungsgefäßen.
-
Material:  Messing
Nennweite:  DN 20
Max. Betriebsdruck:  PN 10
Max. Betriebstemperatur:  120 C

Fabrikat:  Buderus
Typ:  Logafix

oder gleichwertig

Fabrikat:  '..........'........................................''
Typ:  '..........'........................................''
Menge: 1,000 St

**2.2.2.8 Neutralisationseinrichtung NE 0.1 V3**
Neutralisationseinrichtung NE 0.1
für Kesselleistungen bis 800 kW zur Anhebung des ph-Wertes auf 6,5 bis 10 des in Gas-Brennwertkesseln entstehenden Kondenswassers entsprechend ATV-Arbeitsblatt A 251.
Neutralisationseinrichtung bestehend aus einem Kunststoffgehäuse mit Kammer für Neutralisationsmittel.
Inklusive Neutralisationsmittel aus Magnesiumoxid und Magnesiumhydroxid in kugeliger Granulatform sowie Kunststoffschlauch DN19 zur kondenswasserseitigen Verbindung der Neutralisationseinrichtung mit dem Gas-Brennwertkessel sowie Ablaufschlauch zur Ableitung des neutralisierten Kondensats DN 19 (1,0 m).
Abmessungen:

L: 400 mm, B: 300 mm, H: 220 mm

Fabrikat:  Buderus
Typ:  Neutralisationseinrichtung NE 0.1

oder gleichwertig

Fabrikat:  '..........'........................................''
Typ:  '..........'........................................''
Menge: 1,000 St

**2.2.2.9 Anschlußset Abgas DN160 vert- 150kW**
Anschlußset Abgas DN160 vert- 150kW

Fabrikat:  Buderus

oder gleichwertig

Fabrikat:  '..........'........................................''
Typ:  '..........'........................................''
Menge: 1,000 St

**2.2.2.10 Gasfilter 1 "**
Gasfilter 1 "

Fabrikat:  Buderus

oder gleichwertig

Fabrikat:  '..........'........................................''
Typ:  '..........'........................................''
Menge: 1,000 St

##### 2.2.3 Pufferspeicher

**2.2.3.1 Schichtspeicher OSKAR-10/5,0/2000pv in Teilen**
*** Grundposition ZZ 1.0
Schichtspeicher OSKAR-10/5,0/2000pv
in Teilen mit Speicherisolierung
----------------------------------------
Druckbehälter-Schichtspeicher aus Stahl mit thermohydraulischem Schichteinsatz. Speicher gefertigt in einer Einheit, mit Speicherisolierung. Das 5-Kammern-Schichtsyst. benötigt zur Funktion keine Hilfsenergie oder Regeltechnik und ist deshalb absolut störungssicher und wartungsfrei.Der Schichteinsatz sorgt im Speicher für eine optimale Einschichtung
----------------------------------------
von Wasser bei Be- und Entladung. Das Medium "Heizwasser" wird entsprechend seinem Temperaturniveau über den Schicht einsatz in die jeweils hierzu passende Temperaturschicht im Schichtspeicher eingelagert. Dadurch wird eine Durchmischung im Speicher sicher verhindert und die Wärmeenergiekann optimal genutzt werden. Der Schichtspeicher verbindet die verschiedensten Wärmeerzeuger und Wärmeverbraucher. Alle Vor- und Rücklaufanschlüsse des Schichtspeichers sind von unten über den Speicherboden geführt wodurch der Speicher minimalste Wärmeverluste hat. Über ein vertikal im Speicher montiertes Fühler-Tauchrohrbündel mit 5 Tauchrohren können mehrere Fühler stufenlos und einfachst positioniert und bei Bedarf nachjustiert werden. Dies ermöglicht eine optimale Anpassung/Abstimmung aller relevanten Anlagensysteme unter höchstmöglicher Berücksichtigung der Benutzerwünsche mit einem Höchstmaß an Komforterhalt bei gleichzeitig maximaler Energieeinsparung.
----------------------------------------
Lieferumfang:
- Stahlbeh. aus Qualitätsstahl ST 37-2, mit 4 Füßen
- Oberflächen: innen roh außen Rostschutzgrundierung
- 8 Systemanschlüsse unten waagerecht DN 40, RAG 1 1/2"
- 2 Systemanschlüsse unten waagerecht DN 25, RAG 1"
- Entlüftung oben-vorn DN 20, RAG 3/4"
- Einbaustutzen für Tauchrohrbündel DN 40, RAG 1 1/2
- Fühler-Tauchrohrbündel aus Edelstahl mit 5 Tauchrohren
- patentierter 5-Kammern-Schichteinsatz SE-5,0/01 aus wärmefestem Polypropylen-Kunststoff Dauerbelastung bis 105 C, Kurzzeitbelasting bis 120 C
- Abnahme durch Werkssachverständigen nach Prüfgruppe V
- Verbund-Speicherisolierung 120 mm dick aus Polyester-Vlies mit 1,3 mm
Polystyrol-Aussenmantel
Isolierung in separater Verpackung zur Montage vor Ort
----------------------------------------
Technische Daten:
Speicherinhalt ca. 2000 l
max. Volumenstrom 5000 l/h
Durchmesser ohne Isolierung 1200 mm
Durchmesser mit Isolierung 1440 mm
Länge über Anschlusssystem 1500 mm
Höhe ohne Isolierung 2100 mm
Kippmaß 2260 mm
Höhe mit Isolierung 2220 mm
Gewicht ca. 285 kg
max. Betriebsüberdruck 3 bar
max. Betriebstemperatur 95 C
Maßangaben: +/- 10 mm
----------------------------------------

Einschließlich Gegenflansche, Schrauben und Dichtungen bzw. Verschraubungen, sowie Übergänge.

Fabrikat:  ratiotherm
Typ:  Oskar-10/5,0/2000pv

oder gleichwertig

Fabrikat:  '..........'........................................''
Typ:  '..........'........................................''
Menge: 1,000 St

**2.2.3.2 Sonder-Schichtspeicher SoSSp - 1300 - SE 5 - 5 K - 3 bar - pv**
*** Wahlposition ZZ 1.1
Druckbehälter-Sonder-Schichtspeicher aus Stahl
in Teilen zur Fertigstellung und Schweißung vor Ort mit patentiertem, thermohydraulischem, 5-Kammern-Schichteinsatz aus wärmebeständigem Kunststoff.
mit Verbund-Speicherisolierung aus Polyester-Vlies und Polystorol-Aussenmantel
-----------------------------------------------------
Das thermohydraulische Schichtsystem benötigt zur Funktion keinerlei Hilfsenergie oder Regeltechnik und ist deshalb absolut störungssicher und wartungsfrei. Der Schichteinsatz sorgt im Speicher für eine optimale Einschichtung von Wasser bei Be- und Entladung.
Das Medium "Heizwasser" wird entsprechend seinem Temperaturniveau über den Schichteinsatz in die jeweils hierzu passende Temperaturschicht im Schichtspeicher eingelagert. Dadurch wird eine Durchmischung im Speicher sicher verhindert und die Wärmeenergie kann optimal genutzt werden.
Der Schichtspeicher verbindet die verschiedensten Wärmeerzeuger und Wärmeverbraucher.
Alle Vor- und Rücklaufanschlüsse des Schichtspeichers sind von unten über den Speicherboden geführt, wodurch der Speicher minimalste Wärmeverluste hat.
Über ein vertikal im Speicher montiertes Fühler-Tauchrohrbündel mit 5 Tauchrohren können mehrere Fühler stufenlos und einfachst positioniert und bei Bedarf nachjustiert werden.
Dies ermöglicht eine optimale Anpassung/Abstimmung aller relevanten Anlagensysteme unter höchstmöglicher Berücksichtigung der Benutzer-/Betreiberwünsche mit einem Höchstmaß an Komforterhalt, bei gleichzeitig maximaler Energieeinsparung/Kostenminimierung.
-----------------------------------------------------
Lieferumfang:
- Stahlbehälter aus Qualitätsstahl ST 37-2, mit 4 Füßen
- Oberfl.: innen roh, außen Rostschutzgrundierung
- 8 Systemanschlüsse "unten waagerecht" DN40, R AG 1½"
- 2 Systemanschlüsse "unten waagerecht" DN25, R AG 1"
- Entlüftung "oben - vorn" DN 20, R AG ¾"
- Einbaustutzen für Tauchrohrbündel DN 40, R AG 1½"
- Fühler-Tauchrohrbündel aus Edelstahl mit 5 Tauchrohren
- patentierter 5-Kammern-Schichteinsatz SE-5,0/01 aus wärmefestem Polypropylen-Kunststoff (Dauerbel.: bis 105°, Kurzzeitbel.: bis 120° C)
- Abnahme durch Werkssachverständigen, n. Prüfgr. V
- Verbund-Speicherisolierung 100 mm dick, aus Polyester-Vlies mit 1,3 mm Polystyrol-Aussenmantel (Isolierung in sep. Verpackung zur Mont. vor Ort).
-----------------------------------------------------
Techn. Daten:
- Speicherinhalt: ca. 1340 Liter
- Schichteinsatz-Volumenstrom: max. 5000 Liter/h
- Durchm. ohne Isolierung: 1000 mm
- Durchm. mit Isolierung: 1200 mm
- Länge über Anschlusssystem 1240 mm
- Höhe ohne Isolierung: max. 2030 mm
- Kippmaß: 2080 mm
- Höhe mit Isolierung: 2160 mm
- Gewicht: ca. 220 kg
- Betriebsüberdruck: max. 3 bar
- Betriebstemperatur: max. 95 °C
(Maßangaben: +/- 10 mm)
-----------------------------------------------------

Einschließlich Gegenflansche, Schrauben und Dichtungen bzw. Verschraubungen, sowie Übergänge.

Fabrikat:  ratiotherm
Typ:  SoSSp - 1300 - SE 5 - 5 K - 3 bar - pv

oder gleichwertig

Fabrikat:  '..........'........................................''
Typ:  '..........'........................................''
Menge: 1,000 St

**2.2.3.3 Fertigstellung und Schweißung eines Schichtspeichers 2000L**
*** Grundposition ZZ 1.0
Fertigstellung und Schweißung eines Schichtspeichers
vor Ort durch ratiotherm oder einem von ratiotherm hierzu autorisiertem Unternehmen.
- bis 2000 Liter
- bis max. Betriebsdruck bis 3 bar

- inkl. der Hilfsstoffe/Hilfsmittel
- incl. An-/Abfahrt zur Montage/Schweißung mit
Fahrt-/Fahrzeug- und Lohnkosten, Spesen, Auslösen
-----------------------------------------------------
LEISTUNGSUMFANG:
- am Speicher-Aufstellort bereit gestellte Schichtspeicher-
Teile zusammenfügen bzw. montieren
- Speicher schweißen und Wasserdruckprobe durchführen
d. h. anschlussfertige Montage des Schichtspeichers
- Ausstellung der Hersteller-/Abnahmebescheinigung
nach Druckbehälterverordnung der Prüfgruppe V.
- Einbrinung der Speicherteile am Aufstellungsort
- Entleerung des Speichers nach Druckprobe
- Auftragen eines äußeren Grundanstrichs
- Montage der Speicherisolierung
-----------------------------------------------------
FUNKTIONSGARANTIE
Für Schichtspeicher in geteilter Ausführung durch Ratiotherm, nach Fertigstellung/Montage und Schweissung des Schichtspeicher vor Ort durch ratiotherm oder einem von ratiotherm hierzu autorisiertem Untern.
Menge: 1,000 St

**2.2.3.4 Fertigstellung und Schweißung eines Schichtspeichers 1500L**
*** Wahlposition ZZ 1.1
Fertigstellung und Schweißung eines Schichtspeichers
vor Ort durch ratiotherm oder einem von ratiotherm hierzu autorisiertem Unternehmen.
- bis 1500 Liter
- bis max. Betriebsdruck bis 3 bar

- inkl. der Hilfsstoffe/Hilfsmittel
- incl. An-/Abfahrt zur Montage/Schweißung mit
Fahrt-/Fahrzeug- und Lohnkosten, Spesen, Auslösen
-----------------------------------------------------
LEISTUNGSUMFANG:
- am Speicher-Aufstellort bereit gestellte Schichtspeicher-
Teile zusammenfügen bzw. montieren
- Speicher schweißen und Wasserdruckprobe durchführen
d. h. anschlussfertige Montage des Schichtspeichers
- Ausstellung der Hersteller-/Abnahmebescheinigung
nach Druckbehälterverordnung der Prüfgruppe V.
- Einbrinung der Speicherteile am Aufstellungsort
- Entleerung des Speichers nach Druckprobe
- Auftragen eines äußeren Grundanstrichs
- Montage der Speicherisolierung
-----------------------------------------------------
FUNKTIONSGARANTIE
Für Schichtspeicher in geteilter Ausführung durch Ratiotherm, nach Fertigstellung/Montage und Schweissung des Schichtspeicher vor Ort durch ratiotherm oder einem von ratiotherm hierzu autorisiertem Untern.
Menge: 1,000 St

##### 2.2.4 Warmwasserbereitung

**2.2.4.1 3-stufiger ratiotherm-Trinkwasser-Kaskadenerwärmer**
3-stufiger ratiotherm-Trinkwasser-
Kaskadenerwärmer TWKK-300-D PWM 300kW
----------------------------------------
mit integierter Zikulations- und Desinfektionsstation in letzer Stufe für geregelte, hygienische Warmwasserbereitung im Durchlaufverfahren.
Garantiert eine hohe Betriebssicherheit und unterbrechungslose Warmwasserversorgung auch bei Wartungsarbeiten.
Komplett aufgebaut und verrohrt, Kalt- und Warmwasser-Verrohrung inkl. Form- und Verbindungsteile aus Edelstahl bzw. Rotguss, ohne Isolierung der Verrohrung, Armaturen, Form- und Verbindungsteile.
----------------------------------------
Lieferumfang:
- 1 Stück Heizwasser-Modulverteiler mit Verteilerisolierung, Verteiler für max. 3 TWKK-Module Vor- und Rücklaufanschlüsse DN 50 RAG 2" inkl. Standkonsolen
- 3 Stück TWW-Kaskaden-Module
- 1 Einstrahl-Kaltwasserimpulsgeberzähl. DN 40 Einsatz bis 30 C
- Kaltwasser-Anschluss DN 32 RAG 1 1/4"
- Warmwasser-Sammelanschluss DN 40, RIG 1 1/2",
- T-Anschluss DN 15, R IG 1/2", für den ultraschnellen Einschraubtemperaturfühler. Fühler ist im Lieferumfang des Reglers enthalten.
- Warmwasser-Zirkulationsanschluss DN 25, RIG 1"
- PWM-Ladepumpen, Magnetventil und Impulsgeber mit Anschlusskabel
----------------------------------------
Primärkreise:
- Ladep. Wilo Yonos Para ST25/7,0-PWM2 mit stufenloser Drehzahlregel. durch ratiotherm-Regler rUVR/rZR
- 2 Kugelhähne im Heizwasseraustritt mit Thermometer
- Schwerkraftbremse mit Handaufstellung
- Hand-Entlüftungsventil
- 2 Kugelhähne im Heizwassereintritt der Armatureneinheit
- Blockisolierung für vorstehende Armatureneinheit
Wärmetauschereinheiten:
- Cu-gelöt.Plattenwärmetauscher aus Edelstahl 1.4401
- Spezial-Anschlusssystem für Kalt-Warmund Heizwasser mit Entlüftungsventil
- Wärmedämmkapsel aus EPP Expanded-Polypropylene
Sekundärkreise:
- Kaltwasser- und Warmwasser-Anschluss mit Kugelhahn
- KW-Anschluss Modul für Stufe 2 zusätzlich mit Magnetventil 230V,50Hz
----------------------------------------
Technischen Daten bei Kaskadenbetrieb:
- Wärme-Leistung: 359 438 309 352 kW
- Heizw.-Eintritt: 70 70 60 60 C
- Heizw.-Austritt: 24 13 20 15 C
- Kaltw.-Eintritt: 10 10 10 10 C
- Warmw.-Austritt: 60 40 50 40 C
- Warmw.-Leistung: 104 216 111 169 l/min
----------------------------------------
Abmessungen BxTxH: 1555x450x1970 mm
Gewicht ca.: 125 kg
----------------------------------------
Fabrikat:  ratiotherm
Typ:  TWKK-300-D

oder gleichwertig

Fabrikat:  '..........'........................................''
Typ:  '..........'........................................''
Menge: 1,000 St

**2.2.4.2 Zentralregler rZR/16x2 frei programmierbare Zentralregelung**
Zentralregler rZR/16x2
frei programmierbare Zentralregelung
----------------------------------------
Der 16x2 ist durch beliebige Verwendung von 40 verschiedenen Funktionsmodulen für nahezu jede Hydraulikanlage verwendbar.
An einer Regelung können bis zu 128 Funktionsmodule programmiert werden.
Aufgrund der Möglichkeit der mehrfachen Verwendung der Funktionen ist auch die Programmierung von sehr komplexen Anlagen z.B. Einzelraumregelungen, Kesselkaskaden etc. möglich.
Die Programmierung der UVR16x2 kann entweder direkt an der Regelung über das 4,3“ Touch-Display oder vorzugsweise mit der kostenlosen Software TAPPS2 erfolgen. Die am PC mit TAPPS2 erstellte Programmierung kann mithilfe der mitgelieferten SD-Karte direkt in die Regelung übertragen werden. Über die SD-Karte sind auch Firmware-Updates möglich.
----------------------------------------
Die SD-Karte beinhaltet ein Standardschema sowie weitere aufspielbare Schemen
- Standard + WMZ, Standard + Auslagerung
- Standard + WMZ + Auslagerung,
- Standardheizraum mit Boiler 1 WE/2HK
----------------------------------------
Kurzübersicht:
benutzerfreundliches Farb-Touch-Display
40 verschiedene Funktionsmodule kombinierbar Programmumfang von bis zu 128 Funktionsmodulen möglich.
Programmierung am Gerät oder mit TAPPS2
Funktionsdatentransfer via SD-Card
----------------------------------------
Eingänge
Alle 16 Eingänge können für folgende Sensoren bzw. Signale verwendet werden:
PT1000, PT500, PT100, KTY 2kΩ, KTY 1kΩ, Ni1000, Ni1000, TK5000, digitale Signale Thermoelement THEL,Globalstrahlungssenor GBS01, Feuchtesensor RFS, Regensensor RES01, Spannung 0 - 3,3V DC, Raumsensoren RAS und RASPT, Impulse bis 10 Hz Eingänge 15 und 16 bis 20 Hz Die Eingänge 7 und 8 sind zusätlich noch für folgende Signale geeignet:
Spannung 0- 10V DC, Widerstand 1-100k Ohm. Mit dem Eingang 8 ist außerdem auch noch die Messung eines Stroms von 4-20mA DC möglich.
----------------------------------------
Ausgänge:
4 Triac
7 Relais
5 Multifunktionsausgänge 0-10V DC PWM
mit Erweiterungsmodul ist auch eine Umrüstung auf Relaisausgänge möglich
----------------------------------------
Sonstige Schnittstellen
CAN- Bus, DL- Bus, 12V DC + 24V DC
insges. max. 6 Watt
----------------------------------------
Lieferumfang:
1 Stück ratiotherm Zentralregler im Wandgehäuse mit Hand/0/Automatikschaltern für die wichtigsten Funktionen - Standardprogramme auf SD-Karte
8 Stück Kabelfühler PT1000B -40..+180 C mit 5m Silikonkabel, Fühlerd. 5,5mm Fühlerlänge 28mm
1 Stück Aussenfühler PT1000B -40..+180 C mit Überspannungsschutz im Kunststoffgehäuse
1 Stück ultraschneller Fühler PT1000B -40..+180 C mit 2m PVC-Kabel und Messingverschraubteil
3 Stück Rohranlegefühler PT1000B -40..+180 C mit 5m Silikonkabel Fühler mit Kontaktschuh und Befestigungsschelle für Rundrohr sowie Wärmeleitpaste
1 Stück Kollektorfühler PT1000B -40..+180 C mit 2,5m Silikonkabel und am Kabelende integriertem Überspannungsschutz max. Umgebungstemp. 100 C Fühlerd. 5,5mm, Fühlerlänge 28mm
----------------------------------------
Regler mit Wandbefestigungsmaterial, Anlagenschema DIN A4 laminiert, Handbuch Technik-Montage-Bedienung, Kabelbezeichnungen als Schrumpfhülsen für Eingänge bzw. Sensorenbeschriftung.
----------------------------------------
Fabrikat:  ratiotherm
Typ:  rZR/16x2

oder gleichwertig

Fabrikat:  '..........'........................................''
Typ:  '..........'........................................''
Menge: 1,000 St

**2.2.4.3 Sonderprogrammierung des ratiotherm Zentralreglers rZR16x2**
Sonderprogrammierung
des ratiotherm Zentralreglers rZR16x2
----------------------------------------
nach definitiven Vorgaben des Auftraggebers und Abstimmung mit ratiotherm.
Menge: 1,000 psch

**2.2.4.4 Inbetriebnahme-/Serviceeinsatz**
Inbetriebnahme-/Serviceeinsatz
Oskar-Anlage
----------------------------------------
durch ratiotherm oder einem von ratiotherm hierzu autorisiertem Unternehmen, für die komplett kältetechnisch, hydraulisch, elektrisch und regeltechnisch betriebsfertig installierte Oskar-Anlage, zu einer begleitenden Inbetriebnahme durch den ausführenden Fachbetrieb.
----------------------------------------
Tagessatz
- inkl. Fahrt-/Fahrzeug-Lohnkosten, Spesen + Auslösen
- incl. 10 Stunden Zeitaufwand für Fahrt und Arbeit vor Ort
- incl. 200 km Wegstrecke, gerechnet ab den Firmensitz von ratiotherm in D-91795 Dollnstein
Menge: 1,000 psch

**2.2.4.5 An-/Abfahrt zu Vor-Ort-Leistungen**
Fahrzeug-/Fahrtkosten
für An-/Abfahrt zu Vor-Ort-Leistungen
----------------------------------------
Gerechnet ab D-91795 Dollnstein, bzw. dem Firmensitz des autorisierten Unternehmens, Abrechnung nach tatsächlich gefahrenen Kilometern - verkehrsbedingte Umleitungen werden mitgerechnet.
Menge: 540,000 km

#### 2.3 Wärmeverteilnetze

##### 2.3.1 Armaturen und Zubehör

**2.3.1.1 Grundfos Umwälzpumpe MAGNA3 25-40**
Hocheffizienz-Nassläuferpumpe

Hocheffizienz-Nassläuferpumpe, elektronisch geregelt, Energieeffizienzindex (EEI) ≤ 0.20 Best in Class
Ausführungen/Funktionen/Eigenschaften:
- Einzelpumpe oder Doppelpumpe (D)
- Hocheffizienz-EC-Permanentmagnetmotortechnologie
- Energieeffizienzindex (EEI) ≤ 0.19
- Regelungsarten: Konstantdruck / Festdrehzahl / Proportionaldruck / Konstanttemperatur
- Integrierter Motorvollschutz
- Wärmedämmschalen gem. EnEV im Lieferumfang ( nur bei Einzelpumpen )
- Automatische Sollwerteinstellung durch AutoAdapt-Funktion
- Integrierter Trockenlaufschutz
- Einstellbare Volumenstrombegrenzung durch FlowLimit-Funktion
- Integrierte Wärmemengenerfassung
- Anbindung an die Gebäudeleittechnik durch Einsteckmodule im Klemmenkasten
- Betriebs- und Störmeldung
- Kommunikationsmöglichkeiten analog/digital: 2xDO / 3xDI / 1xAI
- Erfassung der Betriebshistorie
- Bedienung über TFT-Display und Softtouch-Tastatur
- Automatische Sollwerteinstellung inkl. Volumenstrombegrenzung durch FlowAdapt-Funktion
- Handwerkermarke 5 1/4 Jahre Gewährleistung
- Einstell- und Auslesemöglichkeiten mittels optionalem Diagnose- und Fernbediengerät Grundfos GO
- Betriebsarten Doppelpumpen: Wechsel/Reserve/Parallel
- Kommunikation Pumpenköpfe einer Doppelpumpe oder von 2 Einzelpumpen drahtlos
Fördermedium:
Fördermedium: Heizungswasser
Medientemperaturbereich: -10 .. 110 °C
Medientemperatur während des Betriebs: 60 °C
Dichte: 983.2 kg/m³
Kinematische Viskosität: 1 mm²/s
Technische Daten:
Tatsächlicher Förderstrom der Pumpe: 1 m³/h
Tatsächliche Förderhöhe der Pumpe: 2.7 m
Temperaturklasse: 110
Prüfkennzeichen auf dem Typenschild: CE,VDE
Werkstoffe:
Pumpengehäuse: Grauguß
EN-GJL-200
ASTM A48-200B
Laufrad: PES mit 30 % Glasfaseranteil
Installation:
Umgebungstemperatur: 0 .. 40 °C
Max. Betriebsdruck: 10 bar
Nennweite: G 1 1/2"
Nenndruck (bar): PN10
Einbaulänge: 180 mm
Elektrische Daten:
Leistungsaufnahme P1: 9 .. 56 W
Netzfrequenz: 50 Hz
Nennspannung: 1 x 230 V
Maximale Stromaufnahme: 0.09 .. 0.46 A
Schutzart (gemäß IEC 34-5): X4D
Wärmeklasse (IEC 85): F
Sonstiges:
Kennzeichnung: Grundfos blueflux
Energieeffizienzindex (EEI): 0.19
Nettogewicht: 4.81 kg
Bruttogewicht: 5.27 kg
Shipping volume: 0.015 m³

Einschließlich Alarmmodul MC 40/60/100 und Dämmkappe sowie Dichtungen und Übergänge auf beschriebenes Rohrmaterial.

Fabrikat:  Grundfos
Typ:  MAGNA3 25-40

oder gleichwertig

Fabrikat:  '..........'........................................''
Typ:  '..........'........................................''
Menge: 1,000 St

**2.3.1.2 Grundfos Umwälzpumpe MAGNA3 32-40**
Hocheffizienz-Nassläuferpumpe

elektronischgeregelt, Energieeffizienzindex (EEI) ≤ 0.20 Best in Class
Ausführungen/Funktionen/Eigenschaften:
- Einzelpumpe oder Doppelpumpe (D)
- Hocheffizienz-EC-Permanentmagnetmotortechnologie
- Energieeffizienzindex (EEI) ≤ 0.19
- Regelungsarten: Konstantdruck / Festdrehzahl / Proportionaldruck / Konstanttemperatur
- Integrierter Motorvollschutz
- Wärmedämmschalen gem. EnEV im Lieferumfang ( nur bei Einzelpumpen )
- Automatische Sollwerteinstellung durch AutoAdapt-Funktion
- Integrierter Trockenlaufschutz
- Einstellbare Volumenstrombegrenzung durch FlowLimit-Funktion
- Integrierte Wärmemengenerfassung
- Anbindung an die Gebäudeleittechnik durch Einsteckmodule im Klemmenkasten
- Betriebs- und Störmeldung
- Kommunikationsmöglichkeiten analog/digital: 2xDO / 3xDI / 1xAI
- Erfassung der Betriebshistorie
- Bedienung über TFT-Display und Softtouch-Tastatur
- Automatische Sollwerteinstellung inkl. Volumenstrombegrenzung durch FlowAdapt-Funktion
- Handwerkermarke 5 1/4 Jahre Gewährleistung
- Einstell- und Auslesemöglichkeiten mittels optionalem Diagnose- und Fernbediengerät Grundfos GO
- Betriebsarten Doppelpumpen: Wechsel/Reserve/Parallel
- Kommunikation Pumpenköpfe einer Doppelpumpe oder von 2 Einzelpumpen drahtlos
Fördermedium:
Fördermedium: Heizungswasser
Medientemperaturbereich: -10 .. 110 °C
Liquid temperature during operation: 60 °C
Dichte: 983.2 kg/m³
Kinematische Viskosität: 1 mm²/s
Technische Daten:
Tatsächlicher Förderstrom der Pumpe: 5 m³/h
Tatsächliche Förderhöhe der Pumpe: 2.199 m
Temperaturklasse: 110
Prüfkennzeichen auf dem Typenschild: CE,VDE
Werkstoffe:
Pumpengehäuse: Grauguß
EN-GJL-200
ASTM A48-200B
Laufrad: PES mit 30 % Glasfaseranteil
Installation:
Umgebungstemperatur: 0 .. 40 °C
Max. Betriebsdruck: 10 bar
Elektrische Daten:
Leistungsaufnahme P1: 9 .. 74 W
Netzfrequenz: 50 Hz
Nennspannung: 1 x 230 V
Maximale Stromaufnahme: 0.09 .. 0.61 A
Schutzart (gemäß IEC 34-5): X4D
Wärmeklasse (IEC 85): F
Sonstiges:
Kennzeichnung: Grundfos blueflux
Energieeffizienzindex (EEI): 0.19
Nettogewicht: 4.8 kg
Bruttogewicht: 5.27 kg
Versandvolumen: 14.6 m³
Fabrikat der Planung: Grundfos
Typ der Planung: MAGNA3 32-40
Produktnummer PN: 97924633
mit Energieeffizienzindex (EEI) ≤ 0.19

Auslegungsförderstrom in ca 10,2.m³/h:
Auslegungsförderhöhe in m:
Temperatur Fördermedium in 70°C:

Nennweite: G 2"

Nenndruck (bar): PN10
Einbaulänge: 180 mm

Einschließlich Alarmmodul MC 40/60/100 und Dämmkappe sowie Dichtungen und Übergänge auf beschriebenes Rohrmaterial.

Fabrikat:  Grundfos
Typ:  MAGNA3 32-40

oder gleichwertig

Fabrikat:  '..........'........................................''
Typ:  '..........'........................................''
Menge: 2,000 St

**2.3.1.3 Grundfos Umwälzpumpe MAGNA3 32-60**
Hocheffizienz-Nassläuferpumpe

Hocheffizienz-Nassläuferpumpe, elektronisch geregelt, Energieeffizienzindex (EEI) ≤ 0.20 Best in Class
Ausführungen/Funktionen/Eigenschaften:
- Einzelpumpe oder Doppelpumpe (D)
- Hocheffizienz-EC-Permanentmagnetmotortechnologie
- Energieeffizienzindex (EEI) ≤ 0.19
- Regelungsarten: Konstantdruck / Festdrehzahl / Proportionaldruck / Konstanttemperatur
- Integrierter Motorvollschutz
- Wärmedämmschalen gem. EnEV im Lieferumfang ( nur bei Einzelpumpen )
- Automatische Sollwerteinstellung durch AutoAdapt-Funktion
- Integrierter Trockenlaufschutz
- Einstellbare Volumenstrombegrenzung durch FlowLimit-Funktion
- Integrierte Wärmemengenerfassung
- Anbindung an die Gebäudeleittechnik durch Einsteckmodule im Klemmenkasten
- Betriebs- und Störmeldung
- Kommunikationsmöglichkeiten analog/ digital: 2xDO / 3xDI / 1xAI
- Erfassung der Betriebshistorie
- Bedienung über TFT-Display und Softtouch-Tastatur
- Automatische Sollwerteinstellung inkl. Volumenstrombegrenzung durch FlowAdapt-Funktion
- Handwerkermarke 5 1/4 Jahre Gewährleistung
- Einstell- und Auslesemöglichkeiten mittels optionalem Diagnose- und Fernbediengerät Grundfos GO
- Betriebsarten Doppelpumpen: Wechsel/Reserve/Parallel
- Kommunikation Pumpenköpfe einer Doppelpumpe oder von 2 Einzelpumpen drahtlos
Fördermedium:
Fördermedium: Heizungswasser
Medientemperaturbereich: -10 .. 110 °C
Medientemperatur während des Betriebs: 60 °C
Dichte: 983.2 kg/m³
Kinematische Viskosität: 1 mm²/s
Technische Daten:
Tatsächlicher Förderstrom der Pumpe: 1 m³/h
Tatsächliche Förderhöhe der Pumpe: 2.7 m
Temperaturklasse: 110
Prüfkennzeichen auf dem Typenschild: CE,VDE
Werkstoffe:
Pumpengehäuse: Grauguß
EN-GJL-200
ASTM A48-200B
Laufrad: PES mit 30 % Glasfaseranteil
Installation:
Umgebungstemperatur: 0 .. 40 °C
Max. Betriebsdruck: 10 bar
Nennweite: G 2"
Nenndruck (bar): PN10
Einbaulänge: 180 mm
Elektrische Daten:
Leistungsaufnahme P1: 9 .. 110 W
Netzfrequenz: 50 Hz
Nennspannung: 1 x 230 V
Maximale Stromaufnahme: 0.09 .. 0.91 A
Schutzart (gemäß IEC 34-5): X4D
Wärmeklasse (IEC 85): F
Sonstiges:
Kennzeichnung: Grundfos blueflux
Energieeffizienzindex (EEI): 0.19
Nettogewicht: 4.8 kg
Bruttogewicht: 5.27 kg
Shipping volume: 0.015 m³

Einschließlich Alarmmodul MC 40/60/100 und Dämmkappe sowie Dichtungen und Übergänge auf beschriebenes Rohrmaterial.

Fabrikat:  Grundfos
Typ:  MAGNA3 32-60

oder gleichwertig

Fabrikat:  '..........'........................................''
Typ:  '..........'........................................''
Menge: 1,000 St

*Hinweis: Druckhaltung*

**2.3.1.4 Druckausdehnungsgefäß**
Druckausdehnungsgefäß

mit fester Gasfüllung, Heiz-, Solar- und Kühlwassersysteme. Stahl, geschweisst, Farbe Beryllium. schlanke, zylindrische Bauform, Fussring fuer stehende Montage und einfachen Transport. airproof-Butylblase, nach EN 13831 und Pneumatex-Werksnorm, dauerhaft stabiler Vordruck. Frostschutzmittelzusatz bis 50%. endoskopische Besichtigungsöffnung für innere Prüfungen über 1000 bar x Liter. CE-baumustergeprüft nach PED/DEP 97/23/EC. 5 Jahre Gewährleistung auf das Gefäß.
Nennvolumen 400 Liter
Max. zul. Druck 3 bar
Max. zul. Druck Schweiz 3 bar
Min. zul. Druck 0 bar
Vordruck 1.5 bar
Max. zul. Temperatur 120 C
Min. zul. Temperatur -10 C
Max. zul. Blasentemperatur 70 C
Min. zul. Blasentemperatur 5 C
Anschluss R 3/4
Durchmesser 620 mm
Höhe 1532 mm
Gewicht leer 54 kg

Inkl. Übergänge auf das o. g. Rohrmaterial. Inkl. Isolierkappe sowie Dichtungen und Befestigung.

Fabrikat:  IMI Pneumatex
Typ:  Statico SU400.3

oder gleichwertig

Fabrikat:  '..........'........................................''
Typ:  '..........'........................................''
Menge: 1,000 St

**2.3.1.5 Kappenabsperrhahn**
Kappenabsperrhahn

Messing, RP 3/4 ", Wartung und Demontage von Ausdehnungsgefässen, Betätigung mit beiliegendem Inbusschlüssel, daher gegen unbeabsichtigtes Schliessen gesichert, mit Kugelhahn zur schnellen Entleerung von Ausdehnungsgefäßen mit Anschluss für Schlauch DN 15, Heiz-, Solar- und Kühlwassersysteme, Frostschutzmittelzusatz bis 50%. beidseitig Innengewinde, Verschraubung zum direkten flachdichtenden Anschluss an geeignete Ausdehnungsgefässe. Einsatz in Anlagen nach EN 12828, SWKI 93-1.
Max. zul. Druck 16 bar
Min. zul. Druck 0 bar
Max. zul. Temperatur 120 C
Min. zul. Temperatur -10 C
Anschluss Rp 3/4
Anschluss Gefäss G 3/4
Anschluss Entwässerung G 3/4
Länge 92 mm
Gewicht leer 0.3 kg

Fabrikat:  IMI Pneumatex
Typ:  DLV 20

oder gleichwertig

Fabrikat:  '..........'........................................''
Typ:  '..........'........................................''
Menge: 1,000 St

**2.3.1.6 Entgasungs-Nachspeisungs-Automat**
Entgasungs-Nachspeisungs-Automat

Pneumatex Cyclon-Vakuumentgaser Vento V 4.1 E, Für Heiz-, Solar- u.
Kühlwassersysteme nach EN 12828, EN 12976, ENV 12977, EN 12952, EN 12953, Frostschutzmittelzusatz bis 50%. TecBox-Steuereinheit, Bodenaufstellung, kompakt mit allen erford. Funktionsele., hochwertige Metallverkl. mit Tragegriffen, Rohrleitungsanschlüsse montagefreu. an der Verkleidungsrück., Absperr. zur Anlage. Oxystop-Vakuum Entgasung mit Cyclone Technologie, des Anlagen- u. Nachspeisewassers in zwei sep. Spezial-Cyclone Behältern, gasgehaltsabhängiger eco-Automatikbetrieb, 1 Pumpe. fillsafe-Nachspeiseüberwachung, mit Ansteuerung d. integr. Pleno P Nachspeisung mit Magnetventil u. Wassermesser, Check der Menge, Zeit u. Frequenz. BrainCube Connect-Steuerung für einen intelli., sicheren Anlagenbetrieb, selbstopt. mit Memoryfunktion u. Langzeitdatenspeich., selbsterkl., betriebsorie. Menüführung, Hilfstexte u. Klartextkommunikation. Bedienungsfreund. beleucht. 3,5" Farb TFT Touch-Screen Display zur Darst. aller relev. Parameter, Daten u. Grafiken. Ethernetschnittstelle z. Verbindung mit dem Internet u. Fernabfrage. USB Schnittstelle z. Datenaustausch. Alle Daten über Internetzugriff kontrollier- u. änderbar. Alarmmeldung über Internet o. Weitergabe an BMS System. RS 485 Schnittstelle mit Modbus Kommunikation. 3 potenzialfreie, indiv. parametrierbare Digitalausgänge. Numerische und grafische Darst. von Druck. Elektr. Anschl. mit Spezialkupplung zur Netztrennung, CE-geprüft, nach den Anford. der europ. Richtl. PED/DEP 97/23/EC, 2004/108/EG, 2006/95/EG.
Max. zul. Druck: 10 bar
Min. zul. Druck: -1 bar
Max. zul. Temp.: 90 C
Min. zul. Temp.: 0 C
Max. zul. Umgebungstemp. 40 C
Elektr. Spannung: 230 V/50 Hz
Schutzgrad: IP 54
Elektr. Anschlussleistung 0,75 kW
Schalldruckpegel: 55 dB(A)
Arbeitsdruckbereich 1-2.5 bar
Max. Wasserinhalt: 400m3
Anschl. Ein: G 3/4
Anschl. Aus: G 3/4
Anschl. Nachspeisung: G 3/4
Breite: 500 mm
Höhe: 920 mm
Tiefe: 530 mm

Inkl. Übergänge auf das o. g. Rohrmaterial. Inkl. Isolierkappe sowie Dichtungen und Befestigung.

Fabrikat:  IMI-Pneumatex
Typ:  Vento V4.1 E Connect

oder gleichwertig

Fabrikat:  '..........'........................................''
Typ:  '..........'........................................''
Menge: 1,000 St

*Hinweis: Strangregulierventile*

**2.3.1.7 Strangregulierventil Hycocon VTZ DN 25**
*** Bezugsbeschreibung
Strangregulierventil PN 16
für Zentralheizungs- und Kühlanlagen. In Gradsitz aus führung mit gesicherter, jederzeit kontrollierbarer und stufenloser Feinst vor ein stellung; Ablesbarkeit der Voreinstellung in Abhängig keit von der Handradstellung, Ventilgehäuse und sonstige mediumberührende Teile aus entzinkungsbeständigem Messing (Ms-EZB), Kegel mit Weichdichtung aus PTFE, wartungsfreie Spindelabdichtung durch doppelten O-Ring, alle Funktionselemente auf der Handradseite, zwei integrierte Mess- und Entleerungsventile am Ventil vorhanden,

Ohne Entleeren der Anlage (DN 15, DN 20 und DN 25 mit Demo-Bloc umrüstbar) für die Montage von Thermostaten (z. B. „Uni XH“), von Stellantrieben (z. B. elektro motorischer Stellantrieb „Uni EIB/LON“) und eines Differenz druck regler aufsatzes geeignet.

Strangregulierventile mit intergrierten Mess- und Entleerungsventilen (mit unverlierbaren Verschlusskappen)

Nennweite:  DN 25

Inkl. Übergänge auf das o.g. Rohrmaterial sowie Dichtungen und Befestigung.

Fabrikat:  Oventrop
Typ:  Hycocon VTZ

oder gleichwertig

Fabrikat:  '..........'........................................''
Typ:  '..........'........................................''
Menge: 1,000 St

**2.3.1.8 Strangregulierventil Hycocon VTZ DN 32**
*** wie Position 2.3.1.7
Nennweite:  DN 32
Menge: 1,000 St

**2.3.1.9 Strangregulierventil Hycocon VTZ DN 40**
*** wie Position 2.3.1.7
Nennweite:  DN 40
Menge: 1,000 St

**2.3.1.10 Strangregulierventil Hycocon VTZ DN 50**
*** wie Position 2.3.1.7
Nennweite:  DN 50
Menge: 1,000 St

*Hinweis: Kugelhahn*

**2.3.1.11 Kugelhahn DN 20**
*** Bezugsbeschreibung
Kugelhahn

Kugelhahn „Optibal“ mit Hebelgriff voller Durchgang, Kugel Messing verchromt, Dichtschalen aus PTFE, O-Ring-Abdichtung, Nenndruck PN 20 für Kaltwasser.
Hebelgriff aus verzinktem Stahl mit Kunststoffummantelung.
beiderseits Innengewinde
Material: Messing
Oberfläche: vernickelt
kvs: 470
max. Betriebsdruck: 16 bar
min. Betriebstemperatur: -10 °C
max. Betriebstemperatur: 100 °C

Nennweite: DN 20

Fabrikat:  Oventrop
Typ:  Optibal

oder gleichwertig

Fabrikat:  '..........'........................................''
Typ:  '..........'........................................''
Menge: 2,000 St

**2.3.1.12 Kugelhahn DN 25**
*** wie Position 2.3.1.11
Nennweite: DN 25
Menge: 1,000 St

**2.3.1.13 Kugelhahn DN 32**
*** wie Position 2.3.1.11
Nennweite: DN 32
Menge: 1,000 St

**2.3.1.14 Kugelhahn DN 40**
*** wie Position 2.3.1.11
Nennweite: DN 40
Menge: 1,000 St

**2.3.1.15 Kugelhahn DN 50**
*** wie Position 2.3.1.11
Nennweite: DN 50
Menge: 1,000 St

**2.3.1.16 Kugelhahn DN 65**
*** wie Position 2.3.1.11
Nennweite: DN 65
Menge: 3,000 St

*Hinweis: Passstück WMZ*

**2.3.1.17 Passstück WMZ Qn: 10,0 m³/h**
*** Bezugsbeschreibung
Passtück für Ultraschall-Wärmemengezähler
Passtück für Ultraschall-Wärmemengezähler, inklusive notwendiger Tauchhülsen zur späteren Montage eines Ultraschall-Wärmemengezähler vorsehen.

Inkl. Übergänge auf das o.g. Rohrmaterial sowie  Dichtungen, Befestigung

Qn:  10,0 m³/h
Einbaulänge:  300 mm
Rohrdimension:  DN 65

Fabrikat:  ISTA
Typ:  ultego III

oder gleichwertig

Fabrikat:  '..........'........................................''
Typ:  '..........'........................................''
Menge: 1,000 St

**2.3.1.18 Passstück WMZ Qn: 1,5 m³/h**
*** wie Position 2.3.1.17
Qn:  1,5 m³/h
Einbaulänge:  150 mm
Rohrdimension:  DN 32
Menge: 1,000 St

**2.3.1.19 Passstück WMZ Qn: 1,5 m³/h**
*** wie Position 2.3.1.17
Qn:  1,5 m³/h
Einbaulänge:  150 mm
Rohrdimension:  DN 25
Menge: 2,000 St

**2.3.1.20 Einschweißen von Schweißmuffen**
Einschweißen von Schweißmuffen

inkl. Rohrverlängerung für Temperaturfühler, Thermometer, etc.

Nennweite:  DN 15
Menge: 16,000 St

**2.3.1.21 Tauchhülsen montieren**
Montage

von Tauchhülsen für die MSR-Technik

Nennweite:  DN 15
Menge: 8,000 St

**2.3.1.22 Füll- u. Entleerungshahn**
Füll-, und Entleerungshahn

aus Messing, mit Vierkant-Hebelbedienung, Stopfbuchse, Schlauchverschraubung, Kappe und Kette 1/2".
Menge: 8,000 St

**2.3.1.23 Bimetallthermometer 100 mm**
Bimetallthermometer

als Kontroll - und Überwachungsgerät, Fehlergrenze bis 250°C Klasse 1.0 nach DIN 16203, über 250°C 1,6% der Temperaturspanne, Zifferblatt weiß, Skalierung schwarz DIN 16109, 16128, Zeiger Aluminium schwarz eloxiert DIN 16099, Sichtscheibe Normglas, Anzeigekorrekturvorrichtung auf der Rückseite, Nenngröße 100, Gehäuse und Ring Edelstahl, Tauchrohraustritt rückseitig zentrisch, Anzeige Standart, Tauchrohr 8 mm CU-Leg. bis 160 °C

Anzeigebereich -20 bis 45°C
inkl. Einschraubschutzrohr aus Messing G 1/2"
inkl. Muffe und T-Stück usw.
Tauchrohrlänge 100 mm

angebotenes Fabrikat:

Fabrikat:  ...........................
Typ:  ...........................
Menge: 8,000 St

**2.3.1.24 Manometerhahn aus Messing**
Manometerhahn,

Ausführung 'aus Messing,
 mit Stopfbuchse',
Druckstufe/max. Betriebsdruck 'PN 10',
Baugröße 'DN 15'.
Menge: 1,000 St

**2.3.1.25 Roehrenfeder-Manometer Klasse 1 Gehäuse Durchm. 100mm**
Menge: 1,000 St

**2.3.1.26 Wassersackrohr U-Form 1/2"**
Menge: 1,000 St

**2.3.1.27 Bezeichnungsschild, Gestaltung nach Angaben des Auftraggebers,**
Bezeichnungsschilder 50x100

Farbe und Beschriftung nach Angaben der technischen
Bauleitung, aus Resopal, mit mehrzeiliger gefräster Be-
schriftung, Farbe weiß mit schwarzer Schrift oder rot
mit weißer Schrift einschl. Befestigungsbohrungen für
Schraubbefestigung.

Abmessungen  50 x 100 mm
Menge: 8,000 St

##### 2.3.2 Rohrleitungen

*Hinweis: Vorbemerkung Rohrleitungen*
Vorbemerkungen

In die Einheitspreise der Rohrleitungen ist mit einzukalkulieren:

Sämtliche Form-, Verbindungs- und Befestigungsmaterialien sowie die notwendigen Hilfsmaterialien, sofern diese nicht als gesonderte Positionen aufgeführt sind.

Die Stahlrohrleitungen sind mit einem äußeren Korrosionsschutzanstrich zu versehen.

Für Rohrbefestigungen an Betondecken sind nur Stahldübel zugelassen.

Bei Befestigung der Schellen oder Aufhängungen an den bauseitigen Stahlkonstruktionen sind nur Klemmbefestigungen zugelassen. Stahlteile dürfen nicht angebohrt oder angeschossen werden. Anschweißen ist ebenfalls nicht erlaubt.

Wanddurchführungen sind mit Isolierschläuchen (z.B. Armaflex) beidseitig 30 mm länger als die Wandstärke zu dämmen.

Bei Durchdringungen von Brandabschnitten sind nichtbrennbare Materialien (z.B. Promatektband) zu verwenden.

Bei Schweißarbeiten in der Nähe brennbarer Bauteile (hauptsächlich bei Umbauarbeiten) sind die Unfallverhütungsvorschriften zu beachten. Die notwendige Brandwache ist einzukalkulieren.

Die Rohrleitungen sind überall so zu verlegen, daß die Isolierstärke gemäß der EnEV eingehalten werden kann.

*Hinweis: Stahlrohre*

**2.3.2.1 Heizg.Stahlrohrl.DIN 2440 DN15**
*** Bezugsbeschreibung
Gewinderohr

Heizungsrohrleitung aus mittelschweren
Gewinderohren DIN 2440,
nahtlos, schwarz,
mit einem Korrosionsschutzanstrich,
Verbindung durch Schweißen, Ausführung
durch geprüfte Schweißer.

Einschl. Schweiß- bzw. Löt- und
Dichtungsmaterial,
Form- und Verbindungsstücke,
Überschiebrohre für Wand- und
Deckendurchführungen mit Abdeckrosette,
sowie Rohrbefestigungen
soweit nicht separat ausgeschrieben.

Verlegung in Gebäuden,
Montagehöhe über Gelände/Fußboden
bis 3,5 m,

Nenndurchmesser: DN 15.
Menge: 2,000 m

**2.3.2.2 Heizg.Stahlrohrl.DIN 2440 DN20**
*** wie Position 2.3.2.1
Nenndurchmesser: DN 20.
Menge: 2,000 m

**2.3.2.3 Heizg.Stahlrohrl.DIN 2440 DN25**
*** wie Position 2.3.2.1
Nenndurchmesser: DN 25.
Menge: 4,000 m

**2.3.2.4 Heizg.Stahlrohrl.DIN 2440 DN32**
*** wie Position 2.3.2.1
Nenndurchmesser: DN 32.
Menge: 4,000 m

**2.3.2.5 Heizg.Stahlrohrl.DIN 2440 DN40**
*** wie Position 2.3.2.1
Nenndurchmesser: DN 40.
Menge: 2,000 m

**2.3.2.6 Heizg.Stahlrohrl.DIN 2440 DN50**
*** wie Position 2.3.2.1
Nenndurchmesser: DN 50.
Menge: 4,000 m

**2.3.2.7 Heizg.Stahlrohrl.DIN 2440 DN65**
*** wie Position 2.3.2.1
Nenndurchmesser: DN 65.
Menge: 26,000 m

*Hinweis: Formstücke*

*Hinweis: Vorbemerkung Formstücke*
Vorbemerkungen

Formstücke sind bis einschließlich DN 25 in den Rohrpreis einzukalkulieren. Ab DN 32 werden die Formstücke separat ausgeschrieben.

**2.3.2.8 Einschweißbogen,aller Grade,DN32**
*** Bezugsbeschreibung
Rohrbogen

zum Einschweißen, nahtlos,
DIN 2605-1,
mit vermindertem Ausnutzungsgrad,
Winkel aller Grade,

für Rohraußendurchmesser: 42,2 mm.
Menge: 3,000 St

**2.3.2.9 Einschweißbogen,aller Grade,DN40**
*** wie Position 2.3.2.8
für Rohraußendurchmesser: 48,3 mm.
Menge: 4,000 St

**2.3.2.10 Einschweißbogen,aller Grade,DN50**
*** wie Position 2.3.2.8
für Rohraußendurchmesser: 60,3 mm.
Menge: 2,000 St

**2.3.2.11 Einschweißbogen,aller Grade,DN65**
*** wie Position 2.3.2.8
für Rohraußendurchmesser: 76,1 mm.
Menge: 30,000 St

**2.3.2.12 Einschweiß-T-Stück,DN 32**
*** Bezugsbeschreibung
T-Stück

aus Stahl zum Einschweißen,
DIN 2615-1,
mit vermindertem Ausnutzungsgrad,

für Rohraußendurchmesser: 42,2 mm.
Menge: 1,000 St

**2.3.2.13 Einschweiß-T-Stück,DN 50**
*** wie Position 2.3.2.12
für Rohraußendurchmesser: 60,3 mm.
Menge: 2,000 St

**2.3.2.14 Einschweiß-T-Stück,DN 65**
*** wie Position 2.3.2.12
für Rohraußendurchmesser: 76,1 mm.
Menge: 10,000 St

**2.3.2.15 Einschweiß-Reduzierung, DN 32**
*** Bezugsbeschreibung
Reduzierstück

aus Stahl zum Einschweißen
DIN 2616-1,
mit vermindertem Ausnutzungsgrad,
konzentrisch,

für Rohraußendurchmesser 42,4 mm.
Menge: 4,000 St

**2.3.2.16 Einschweiß-Reduzierung, DN 40**
*** wie Position 2.3.2.15
für Rohraußendurchmesser 48,3 mm.
Menge: 4,000 St

**2.3.2.17 Einschweiß-Reduzierung, DN 50**
*** wie Position 2.3.2.15
für Rohraußendurchmesser 60,3 mm.
Menge: 4,000 St

**2.3.2.18 Einschweiß-Reduzierung, DN 65**
*** wie Position 2.3.2.15
für Rohraußendurchmesser 76,1 mm.
Menge: 4,000 St

**2.3.2.19 Lufttopf aus Stahlrohr DN 100**
Lufttopf

aus Stahlrohr, 0,2 - 0,4 m lang,
mit drei Anschlüssen
(Eintritt/ Austritt/Luftleitung)
und 2 Klöpperböden geschweißt.

Inkl. Übergänge auf das o.g. Rohrmaterial. Isolierkappe sowie Dichtungen, Befestigung.

Nennweite: DN 100
Menge: 2,000 St

**2.3.2.20 Anschlüsse herstellen an vorhandener Rohrleitung bis DN 65**
Anschlüsse herstellen

an Geräten oder Einbauten,
Art des Gerätes: 'Wärmetauscher einer Frischwasserstation'
Rohrleitungswerkstoff: 'nichtrostendem Stahl'
Anschlussart: 'Verschraubung mit Übergang'

Vor-/ Rücklauf entsprechen einem Anschluss.

Nennweite bis DN: '65'
Menge: 4,000 St

**2.3.2.21 Einbau beigestellter Armaturen und Geräte - 3-Wege-Ventil Flansch DN 32**
Einbau beigestellter Armaturen und Geräte,

Einbauteil: '3-Wege-Ventil'
Anschlussart: 'Flansch'
Anschlussnennweite DN: '32'
Menge: 2,000 St

**2.3.2.22 Montagematerial für Rohrleitungen bestehend aus**
Montagematerial für Rohrleitungen

bestehend aus Rohrbrücken, Rahmen- und Tragekonstruktionen zur Befestigung der Rohrleitung, einschl. Schrauben, Klebeband Muttern, Lochplatten, Unterlegschreiben und Dübel, alle Metallteile feuerverzinkt, Eventuell notwendige statische Berechnungen sind durch den Auftragnehmer zu erstellen.

für Rohre 'bis DN 65'
Menge: 30,000 kg

##### 2.3.3 Wärmedämmung

*Hinweis:  Vorbemerkungen Dämmung ********
******* VORBEMERKUNGEN *******
ALLGEMEINES UND GELTUNGSBEREICH
****************************************
- Ausführungsgrundlage
Zur technischen Ausführung sind alle
nach DIN 18299 (ATV) sowie DIN 18421
gültigen Regeln zu beachten. Darüber
hinaus gelten alle zum Ausführungszeitpunkt gültigen EN- und DIN-Normen,
Arbeitstättenrichtlinien, Unfallverhütungsvorschriften, behördlichen Erlasse
und Gesetze sowie die anerkannten Regeln
der Technik und Auflagen der Feuerwehr.
........................................
- Angaben zur Baustelle und Ausführung
'siehe Baubeschreibung und Baustellenplan'.
........................................
STOFFE UND BAUTEILE
****************************************
- Anzubietende Fabrikate
Materialien sind entspr. den im Leistungsverzeichnis vorgegebenen Qualitäten
und Anforderungen bzw. Typen oder
Fabrikate anzubieten. Insbesondere die
Anforderungen der DIN 4140 "Dämmarbeiten
an betriebs- und haustechnischen
Anlagen" sind bei der Materialauswahl zu
berücksichtigen.
Bezüglich der Gleichwertigkeit abweichender technischer Spezifikationen gilt
VOB Teil A, Paragraph 21, Nr. 2.
Soweit in der Leistungsbeschreibung auf
technische Spezifikationen, z. B.
nationale Normen, mit denen Europäische
Normen umgesetzt werden, europäische
technische Zulassungen, gemeinsame
technische Spezifikationen,
internationale Normen, Bezug genommen
wird, werden auch den ausdrücklichen
Zusatz "oder gleichwertig", immer
gleichwertige technische Spezifikationen
in Bezug genommen.
........................................
- Nachweis der technischen Eigenschaften
Die in Leistungsbeschreibung geforderten
technischen Eigenschaften, wie
Wärmeleitfähigkeit, Brandverhalten nach
DIN 4109 bzw. Schalldämmwirkung sind zu
gewährleisten und durch amtliche
Prüfzeugnisse/Zulassungen zu belegen.
........................................
- Umgang mit gesundheitsgefährd. Stoffen
Werden gesundheitsgefährdende Stoffe
verarbeitet, so müssen diejenigen
Schutzmassnahmen getroffen werden, die
aufgrund der Eigenschaften dieser Stoffe
notwendig sind.
Die gültigen Sicherheitsdatenblätter und
Verarbeitungshinweise sind zu beachten.
........................................
- Korrosionsschutz verwendeter Bauteile
Die verwendeten Bauteile müssen ihrem
Verwendungszweck entsprechend dauerhaft
und korrosionsgeschützt sein.
In Feuchträumen dürfen nur Befestigungsteile aus nichtrostenden Stählen oder
korrosionsfesten Materialien eingesetzt
werden.

*Hinweis: Isogenopack*

**2.3.3.1 Wärmedämmung warm bis 22 x 20mm - Isogenopack**
*** Bezugsbeschreibung
Wärmedämmung an Rohrleitungen

in nicht sichtbaren, nicht stoßgefährdeten Bereichen, Dämmstoff aus Mineralfaser-Dämmschalen, Wärmeleitfähigkeit '0,035' Baustoffklasse A1 nichtbrennbar nach DIN 4102, kaschiert mit Aluminiumfolie, mit Bindedraht aus dem Werkstoff des Drahtgeflechtes befestigen. Längs- und Rundnähte mit Aluminiumklebeband überkleben.
Ummantelung der fertigen Wärmedämmung mit Isogenopack.

Höhe der Rohrleitung: '3,0' m über Standfläche
max. Mediumtemperatur: '90' Grad C
Dämmstoffdicke: 20 mm
Rohraußendurchmesser: bis 22 mm
Menge: 4,000 m

**2.3.3.2 Wärmedämmung warm 28 bis 35 x 30 mm - Isogenopack**
*** wie Position 2.3.3.1
Dämmstoffdicke: 30 mm
Rohraußendurchmesser: 28 bis 35 mm
Menge: 8,000 m

**2.3.3.3 Wärmedämmung warm 42 x 40 mm - Isogenopack**
*** wie Position 2.3.3.1
Dämmstoffdicke: 40 mm
Rohraußendurchmesser: 42 mm
Menge: 2,000 m

**2.3.3.4 Wärmedämmung warm 54 x 50 mm - Isogenopack**
*** wie Position 2.3.3.1
Dämmstoffdicke: 50 mm
Rohraußendurchmesser: 54 mm
Menge: 4,000 m

**2.3.3.5 Wärmedämmung warm 76,1 x 70 mm - Isogenopack**
*** wie Position 2.3.3.1
Dämmstoffdicke: 70 mm
Rohraußendurchmesser: 76,1 mm
Menge: 26,000 m

**2.3.3.6 Fertigteildämmkappe für Ventil bis DN 32 -4 0**
Fertigteildämmkappe,

für Dreiwege-Regelventil oder Durchgangsventil, Dämmstoff aus Mineralfaser, als loses Material, Stopfdichte '40' kg/m3, Baustoffklasse A1 nichtbrennbar nach DIN 4102, Ummantelung aus feuerverzinktem Stahl mit einer Dickenstaffelung gemäß DIN 4140, mit 'Schnappverschlüssen.
Für Ventile mit :

Nennweite bis:  DN '32 - 40',
Dämmstoffdicke:  '30' mm

Achtung! Die Dämmkappe ist mit einer Überlänge von jeweils 7 cm auszuführen, um bei einem Armaturentausch die Rohrleitungsdämmung nicht zu beschädigen.
Menge: 2,000 St

**2.3.3.7 Fertigteildämmkappe für WMZ bis Qn 10,0 m³/h**
*** Bezugsbeschreibung
Fertigteildämmkappe,

für Wärmemengenzähler inkl. M-Bus // Ultraschall Modul, Dämmstoff aus Mineralfaser, als loses Material, Stopfdichte '40' kg/m3, Baustoffklasse A1 nichtbrennbar nach DIN 4102, Ummantelung aus feuerverzinktem Stahl mit einer Dickenstaffelung gemäß DIN 4140, mit 'Schnappverschlüssen.
Für Ventile mit :

Qn:  Qn 10,0m³/h
Dämmstoffdicke:  '70' mm

Achtung! Die Dämmkappe ist mit einer Überlänge von jeweils 7 cm auszuführen, um bei einem Armaturentausch die Rohrleitungsdämmung nicht zu beschädigen.
Menge: 1,000 St

**2.3.3.8 Fertigteildämmkappe für WMZ bis Qn 1,5 m³/h**
*** wie Position 2.3.3.7
Qn:  Qn 1,5m³/h
Dämmstoffdicke:  '30' mm
Menge: 1,000 St

**2.3.3.9 Fertigteildämmkappe für WMZ bis Qn 1,5 m³/h**
*** wie Position 2.3.3.7
Qn:  Qn 1,5m³/h
Dämmstoffdicke:  '20' mm
Menge: 2,000 St

#### 2.4 Wärmeversorgungsanlagen/Sonstiges

##### 2.4.1 Abgasanlage und Zubehör

**2.4.1.1 Bausatz Schacht Kunststoff PP DN160**
Bausatz Schacht Kunststoff PP DN160

Material PP
- bis DN200 PP transluszent
- ab DN250 PP, grau
- max. Abgastemperatur 120 Grad C
- bestehend aus:
  1. Stützbogen
  2. Mauerdurchführung
  3. Mauerblende mit Hinterlüftung
  4. 6 Abstandshalter
  5. Schachtabdeckung UV-stabil
  6. Mündungsrohr UV-stabil
- Material Rohre und Formteile:
  Transluzentes Polypropylen (PP)
- Material Schachtabdeckung:
  Edelstahl
- Material Mündungsrohr:
  UV-beständiger schwarzer Kunststoff
- Zugelassen für Abgastemperaturen bis
  120 Grad C
- Für Gas- und Ölfeuerung geeignet

Fabrikat:  Buderus

oder gleichwertig

Fabrikat:  '..........'........................................''
Typ:  '..........'........................................''
Menge: 1,000 St

**2.4.1.2 Abstützung DN 160 mit Auflageschiene ES**
Abstützung DN 160 mit Auflageschiene ES

Max. Abgastemperatur 120°C, max. Überdruck 5000 Pa.

Fabrikat:  Buderus

oder gleichwertig

Fabrikat:  '..........'........................................''
Typ:  '..........'........................................''
Menge: 1,000 St

**2.4.1.3 PP Revisionsbogen DN160 87°**
PP Revisionsbogen DN160 87°
mit Reinigungsöffnung

Max. Abgastemperatur 120°C, max. Überdruck 5000 Pa.

Fabrikat:  Buderus

oder gleichwertig

Fabrikat:  '..........'........................................''
Typ:  '..........'........................................''
Menge: 1,000 St

**2.4.1.4 Bogen 87 Grad, DN 160, Kunststoff PP**
Bogen 87 Grad, DN 160, Kunststoff PP

Max. Abgastemperatur 120°C, max. Überdruck 5000 Pa.

Fabrikat:  Buderus

oder gleichwertig

Fabrikat:  '..........'........................................''
Typ:  '..........'........................................''
Menge: 1,000 St

**2.4.1.5 Abgasrohr, DN160, 500 mm, Kunststoff PP**
Abgasrohr, DN160, 500 mm, Kunststoff PP

Max. Abgastemperatur 120°C, max. Überdruck 5000 Pa.

Fabrikat:  Buderus

oder gleichwertig

Fabrikat:  '..........'........................................''
Typ:  '..........'........................................''
Menge: 1,000 St

**2.4.1.6 Abgasrohr, DN160, 1000 mm, Kunststoff PP**
Abgasrohr, DN160, 1000 mm, Kunststoff PP

Max. Abgastemperatur 120°C, max. Überdruck 5000 Pa.

Fabrikat:  Buderus

oder gleichwertig

Fabrikat:  '..........'........................................''
Typ:  '..........'........................................''
Menge: 4,000 St

**2.4.1.7 Abgasrohr, DN160, 2000 mm, Kunststoff PP**
Abgasrohr, DN160, 2000 mm, Kunststoff PP

Max. Abgastemperatur 120°C, max. Überdruck 5000 Pa.

Fabrikat:  Buderus

oder gleichwertig

Fabrikat:  '..........'........................................''
Typ:  '..........'........................................''
Menge: 4,000 St

**2.4.1.8 PP-Reinigungsrohr DN 160**
PP-Reinigungsrohr DN 160

Max. Abgastemperatur 120°C, max. Überdruck 5000 Pa.

Fabrikat:  Buderus

oder gleichwertig

Fabrikat:  '..........'........................................''
Typ:  '..........'........................................''
Menge: 1,000 St

##### 2.4.2 Sonderleistungen

**2.4.2.1 Mobile-Wasseraufbereitungsanlage**
Mobile-Wasseraufbereitungsanlage

Mobile-Wasseraufbereitungsanlage Typ 150
als Leihgerät
Die Anlage ist auf eine mobiles Fahrgestell
anschlussfertig montiert und dient
zur Befüllung von Heizungsanlagen mit
enthärtetem Füll- und Ergänzungswasser
bzw. zur Zudosierung von Chemikalienlösungen.
Anschlussnennweite: GEKA R 1/2
Fließdruck min/max.: 2,0/8,0 bar
Nennkapazität: 149 m3 bei 1/Grad dH
inkl. aller Regenerierungskosten
Menge: 1,000 psch

**2.4.2.2 Entleeren,Füllen und Entlüften**
Zweimaliges Entleeren,Füllen und Entlüften
einer Heizungsanlage oder von
Teilen einer Heizungsanlage,
Installierte Wärmeleistung der Anlage
oder des entleerten Anlagenteils:
'ca. 150'KW
Achtung!
Es ist zu berücksichtigen, dass die die Entleerung und Füllung des betreffenden Anlagenteils in jeweils Teilabschnitten
(Anzahl Gruppen 5) erfolgt.
Das füllen der Heizungsanlage hat mit aufbereitetem Wasser von 0,1 °dH zu erfolgen eine Vorhaltung einer entsprechenden transportablen Enthärtungsanlage ist kostenseitig in dieser Position zu berücksichtigen.
Menge: 1,000 psch

**2.4.2.3 Zusätzliche Druckprobe**
Zusätzliche Druckprobe
oder Dichtigkeits-Zwischenprüfung
von Rohrleitungen als Wasserdruckprobe,
einschl.aller erforderlichen Anschlüsse
und Verschlüsse sowie deren
anschließende Beseitigung,
Rohrleitungslänge: 'etwa 100'm,
in bis zu vier Teilabschnitten.
Menge: 1,000 psch

**2.4.2.4 Dichtheitskontrolle**
Dichtheitskontrolle

der gesamten Gasleitungen mit Abnahmeprotokoll durchführen durch einen konzessionierten Gasfachmann
Menge: 1,000 psch

**2.4.2.5 Inbetriebnahme und hydraulischer Abgleich**
Inbetriebnahme und hydraulischer Abgleich

der kompletten Heizungsanlage. Die installierte Wärmeleistung der Anlage beträgt ca. '150'kW.

Die komplette hydraulische Einregulierung ist nach Montage der Strangregulierventile, Heizkörper sowie FBH  durchzuführen.

Die berechneten Massenströme für die einzelnen Anlagenbereiche sind einzustellen. Über die Inbetriebnahme und Einregulierung ist ein entsprechendes Einregulierungsprotokoll zu führen.
Entsprechende Messgeräte und Druckereinrichtungen für die Auswertung der Einregulierung sind vorzuhalten.

Sämtliche Nebenleistungen wie das Abnehmen der Thermostatventile, Stellantriebe usw. für die hydraulische Einregulierung sind kostenseitig zu berücksichtigen.
Menge: 1,000 psch

**2.4.2.6 Revisionsunterlagen**
Abnahme-/Bestandsunterlagen

entsprechend der Vorbemerkungen zusammenstellen.
Menge: 1,000 psch

**2.4.2.7 Schaltschema unter Glas**
Schaltschema unter Glas

An geeigneter Stelle der Zentrale ist
ein Schaltschema der Anlage anzubringen,
das alterungsbeständig durch Glas oder
ähnlich geeignetem Material geschützt
wird.
Menge: 1,000 psch

##### 2.4.3 Wartung

*Hinweis*
Vorbemerkung

Es sind die jährliche Wartung gemäß Herstellerangaben bzw. AEMV während der Gewährleistungszeit von 4 Jahren anzubieten.

Die Position beinhalten:
- alle Verbrauchs- und Hilfsmaterialien
- alle Lohn- und Nebenkosten
- Inspektionsintervalle gemäss Herstellervorgabe
- Wartungsintervalle gemäss Herstellervorgabe

Die die jährliche Wartung ist in Abstimmung der Baugruppenvertretung durchzuführen.

Bei Störungen muß die Beseitigung innerhalb von 24 h, bei sicherheitsrelevanten Störungen umgehend beginnen.

Die Abrechnung der Leistung erfolgt quartalsmäßig nach Vorlage des jährlichen Wartungsberichtes.

Der AN ist nach Abschluss des letzten Bauabschnittes für volle 4 Jahre an sein Angebot gebunden.

Als EP ist der Wartungspreis pro Stück je Jahr einzutragen.
Als Massen sind die geplanten Gerätestückzahlen zugrundegelegt.

Im Weiteren wird dann die Wartung für das zweite bis vierte Jahr berücksichtigt.

**2.4.3.1 Wartung Gasbrennwertkessel**
Wartung

Wartung des oben beschriebenen Gasbrennwertkessels mit einer Nennleistung von 150 kW (70/55) auf Basis der Wartungskarten nach AMEV.

zu Warten sind:

- Gasbrennwertkessel mit Gasbrenner
- drei Heizkreise (Sportbetrieb, Veranstaltung und Lüftung)
- Trinkwasser-Kaskadenerwärmer
- Druckhaltung
- Entgasungsautomat
- 2x MAG
- Schmutzfänger

Es sind die jährliche Wartung gemäß Herstellerangaben bzw. AEMV während der Gewährleistungszeit von 4 Jahren anzubieten.

Die Position beinhalten:
-alle Verbrauchs- und Hilfsmaterialien
-alle Lohn- und Nebenkosten
-jährliche Wartung

Die die jährliche Wartung ist in Abstimmung mit dem AG durchzuführen.

Bei Störungen muß die Beseitigung innerhalb von 24 h, bei sicherheitsrelevanten Störungen umgehend beginnen.

Die Abrechnung der Leistung erfolgt jährlich nach Vorlage des jährlichen Wartungsberichtes.

In die Dienstleistungsposition sind sämtliche Nebenkosten und Spesen einzukalkulieren.
Menge: 1,000 Jr

**2.4.3.2 Wartung Heizungspumpen**
Wartung Heizungspumpen

jährliche Wartungskosten:
Menge: 4,000 St

**2.4.3.3 Wartung Membran-Ausdehungsgefäß**
Wartung Membran-Ausdehungsgefäß

inkl. Sicherheitsventil und Kappenventile

jährliche Wartungskosten:
Menge: 2,000 St

**2.4.3.4 Wartung Strangregulierventile**
Wartung Strangregulierventile

jährliche Wartungskosten:
Menge: 25,000 St

**2.4.3.5 Wartung Entgassungsautomat Vento**
Wartung Entgassungsautomat Vento

jährliche Wartungskosten:
Menge: 1,000 St

**2.4.3.6 Prüfung Wasserqualität Heizwasser**
Prüfung Wasserqualität Heizwasser

jährliche Wartungskosten:
Menge: 1,000 St

##### 2.4.4 Stundenlohnarbeiten

*Hinweis: Für Stundenlohnarbeiten gelten:*
Neben §15VOB/B sind den KEV-Vorbemerkungen maßgeblich:

Nr. 7 der Besonderen Vertragsbedingungen -KEV 116.1 (B) BVB,
Nr. 25 der weiteren Besonderen Vertragsbedingungen der Stadt Freiburg i.Br. -WBVB (B)-,
Nr. 6 und 18  der Zusatzlichen Vertragsbedingungen KEV117 (B) ZVB.

*Hinweis: Hinweise*
Die Stundenlohnzettel müssen eindeutig erkennen lassen:

- Vor- und Zunamen
- Beruf
- Lohngruppe lt. Tarif
- Arbeitsleistung nach Zeit, Dauer, Ort
- Verbrauch an Baustoffen
- Benutzung von Maschinen mit genauer Leistungsangabe
  nach Zeit, Dauer, Ort

Die vom Auftragnehmer und seinen Bevollmächtigten unterschriebenen Stundenzettel müssen für jeden Kalendertag
getrennt ausgestellt sein und sind in der Regel täglich,
spätestens wöchentlich der Bauleitung in doppelter Fertigung
zur Anerkennung vorzulegen.
Nachträglich eingereichte Stundenlohnzettel werden nicht anerkannt. In die Stundensätze sind die Kosten für Anfahrt miteinzurechnen.

Die Stundenlohnarbeiten sind derzeit angesetzt für:

Erforderliche Arbeiten, die nicht im Leistungsverzeichnis erfaßt sind und nur auf ausdrückliche Anweisung und gegen Nachweis zur Ausführung kommen.

**2.4.4.1 Stundenlohnarbeiten durch Arbeitskräfte auf Anordnung des AG**
Stundenlohnarbeiten

durch Arbeitskräfte auf Anordnung des AG ausführen. Ver-rechnungssatz für die jeweilige Arbeitskraft umfasst sämtliche Aufwendungen, insbesondere den tatsächlichen Lohn einschl. vermögenswirksamer Leistungen mit den Zuschlägen für Gemeinkosten. Sozialkassenbeiträge, Winterbauumlage und desgl., sowie Lohn- und Gehaltsnebenkosten und Zuschläge für Überstunden sind einzurechnen. Zuschläge für Nacht-, Sonntags- und Feiertagsarbeit werden nicht gesondert vergütet.

Obermonteurstunden
Menge: 10,000 h

**2.4.4.2 wie vor, jedoch Fachmonteurstunden**
Fachmonteurstunden
Menge: 10,000 h

**2.4.4.3 wie vor, jedoch Helferstunden**
Helferstunden
Menge: 10,000 h

**2.4.4.4 wie vor, jedoch Auszubildender**
Auszubildender
Menge: 10,000 h

**2.4.4.5 Regeltechniker oder Meister Fa. Ratiotherm**
Serviceleistung durch ratiotherm Ingenieur,
Regeltechniker oder Meister
ohne Angebot/Vereinbarung (Regieleistungen)
-----------------------------------------------------
werden pro Ingenieur, Regeltechniker oder Meister
pro angefangene Stunde nach tatsächlichem Aufwand berechnet.
Menge: 5,000 h

### 3 Regelung

*Hinweis: Bezugsquelle: H&S Energietechnik GmbH Carl-Benz-Str. 6 79211 Denzlingen Tel. 0 76 66 / 88 489 0 Fax 0 76 66 / 88 489 20 Mail: info@hus-energietechnik.de*
Bezugsquelle:

H&S Energietechnik GmbH
Carl-Benz-Str. 6
79211 Denzlingen

Tel. 0 76 66 / 88 489 0
Fax 0 76 66 / 88 489 20
Mail: info@hus-energietechnik.de

Gewähltes Systemhaus: '..........'........................................''

#### 3.1 Heizung

##### 3.1.1 Heizung

*Hinweis: Feldgeräte*

**3.1.1.1 Thermokon Außenfühler AGS54 Ni1000 +90°C IP65**
Außenfühler Ni1000 +90°C
Ausgang: 1x Ni1000
Temp.Bereich: -35...+90°C
Gehäuse: Polyamid weiß, IP65,
L65xB50xH44,5mm

Fabrikat:  Thermokon
Typ:  AGS54

oder gleichwertig

Fabrikat:  '..........'........................................''
Typ:  '..........'........................................''
Menge: 1,000 St

**3.1.1.2 Thermokon AKF10+ Ni1000 100.06 Tauchfühler -50..+160 °C - passiv**
Thermokon AKF10+ Ni1000 100.06 Tauchfühler -50..+160 °C - passiv

Tauchfühler 100mm
Messeinsatz SI-Protection zum Schutz vor
Feuchtigkeit und Vibrationen
(Ni1000 DIN Kl. B)
Säurebeständige Edelstahl Fühlerhülse für
aggressive Medien (EL:100x6 mm, V4A)
Schlag- und bruchsicheres Gehäuse mit
Klappdeckel (PA6, reinweiß, IP65)
Entnehmbare Kabeleinführung

Fabrikat:  Thermokon
Typ  AKF10+

oder gleichwertig

Fabrikat:  '..........'........................................''
Typ:  '..........'........................................''
Menge: 6,000 St

**3.1.1.3 Thermokon VA-Tauchhülse 150 mm Typ THVADS150**
Thermokon VA-Tauchhülse 150 mm Typ THVADS150

Tauchhülse Edelstahl Länge 142 mm,
Außen=9 mm, Innen=7 mm,
PN 40 bar,G1/2",Druckschraube SW13
Klemmring Silikon für 6 mm-Hülse

Fabrikat:  Thermokon
Typ:  Typ THVAD S150

oder gleichwertig

Fabrikat:  '..........'........................................''
Typ:  '..........'........................................''
Menge: 6,000 St

**3.1.1.4 Thermokon Kabelfühler TF14 Ni1000 +180°C L=1m, Silikon, Hülse 4x50mm verpresst**
Thermokon Kabelfühler TF14 Ni1000 +180°C L=1m, Silikon, Hülse 4x50mm

Kabelfühler Ni1000 +180°C
Messeinsatz: 1x NI1000
Temp.Bereich: -50...+180°C
Leitung: Silik., 2x0,14mm², L=1000mm
Hülse: FH 4x50x0,3mm, Mat. 1.4571
sechskant verpresst

Fabrikat:  Thermokon Kabelfühler
Typ:  TF14 Ni1000

oder gleichwertig

Fabrikat:  '..........'........................................''
Typ:  '..........'........................................''
Menge: 1,000 St

**3.1.1.5 Belimo H725R, 3-Weg Hubventil Flansch PN6 DN25, kvs10, ps 600 kPa**
Belimo H725R, 3-Weg Hubventil Flansch PN6 DN25, kvs10, ps 600 kPa

3-Weg Hubventil mit Flansch PN6 für
stetige Regelung von Kalt- und
Warmwasser.
Medien:  Wasser mit Glykol bis max. 50%
vol.
Anschluss:  Flansch DN 25
Kvs-Wert:  10 m3/h
Zulaessiger Druck ps:  600 kPa
Bauart:  Mischventil
Mediumstemperatur:  +5 C...+120 C
Kennlinie A-AB:  gleichprozentig
Kennlinie Bypass B-AB:  linear
Leckrate A-AB:  max. 0,05% vom kvs-Wert
Leckrate Bypass B-AB:  max.1% vom kvs-
Wert
Stellverhältnis:  Sv > 100
Schliesspunkt Ventil:  oben
Armatur:  GG25
Schliesskörper:  nichtrostender Stahl
Sitz:  GG25
Ventilstössel:  nichtrostender Stahl
Stösseldichtung:  EPDM O-Ring

Fabrikat:  Belimo
Typ:  H725R

oder gleichwertig

Fabrikat:  '..........'........................................''
Typ:  '..........'........................................''
Menge: 1,000 St

**3.1.1.6 Belimo H732R, 3-Weg Hubventil Flansch PN6 DN32, kvs16, ps 600 kPa**
Belimo H732R, 3-Weg Hubventil Flansch PN6 DN32, kvs16, ps 600 kPa

3-Weg Hubventil mit Flansch PN6 für
stetige Regelung von Kalt- und
Warmwasser.
Medien:  Wasser mit Glykol bis max. 50%
vol.
Anschluss:  Flansch DN 32
Kvs-Wert:  16 m3/h
Zulaessiger Druck ps:  600 kPa
Bauart:  Mischventil
Mediumstemperatur:  +5 C...+120 C
Kennlinie A-AB:  gleichprozentig
Kennlinie Bypass B-AB:  linear
Leckrate A-AB:  max. 0,05% vom kvs-Wert
Leckrate Bypass B-AB:  max.1% vom kvs-
Wert
Stellverhältnis:  Sv > 100
Schliesspunkt Ventil:  oben
Armatur:  GG25
Schliesskörper:  nichtrostender Stahl
Sitz:  GG25
Ventilstössel:  nichtrostender Stahl
Stösseldichtung:  EPDM O-Ring

Fabrikat:  Belimo
Typ:  H732R

oder gleichwertig

Fabrikat:  '..........'........................................''
Typ:  '..........'........................................''
Menge: 1,000 St

**3.1.1.7 Belimo NV24A-SR-TPC, Hubantrieb AC/DC 24 V 150s, 1000N, IP54, stetig bis NW 40**
Belimo NV24A-SR-TPC, Hubantrieb  AC/DC 24 V 150s, 1000N, IP54, stetig bis NW 40

Hubantrieb für 2- und 3-Weg Hubventile.
Hubrichtung undSchliesspunkt wählbar.
Überlastsicher und wartungsfrei,
Mechanische Stellungsanzeige und
Handverstellung (temporaer, permanent).
Nennspannung:  AC/DC 24 V, 50/60 Hz
Ansteuerung:  stetig
Anschluss:
Klemmen, Kabel 1 m, 4 x 0,75qmm
Nennhub:  20 mm
Stellkraft:  1000 N
Ansteuerung:  DC 0...10 V
Arbeitsbereich:  DC 2...10 V
Stellungsrückmeldung:  DC 2...10 V
Stellzeit:  s / 20 mm
Stellungsanzeige:  mechanisch
Schutzklasse:  III Schutzkleinspannung
Schutzart:  IP5  CE gemaess 2004/108/EG
EMV:  CE gemaess 2014/30/E

Fabrikat:  Belimo
Typ:  NV24A-SR-TPC

oder gleichwertig

Fabrikat:  '..........'........................................''
Typ:  '..........'........................................''
Menge: 2,000 St

**3.1.1.8 Abzweigdose Feuchtraum 200x100mm,halogenfrei liefern,montieren,verdrahten**
Menge: 5,000 St

*Hinweis: DDC-Station für folgende Datenpunkte*
DDC- Station für folgendes Datenmengengerüst:
8  Analoge Eingänge Pt/Ni1000, Pot,NTC1,8k,NTC20k,0/4-20mA
0/2-10V,
4  Analoge Ausgänge 0-10V, Hand-Notbedienebene, LED
16  Digitale Eingänge, LED
10  Digitale Ausgänge mit Hand-Notbedienebene, LED
30  KNX-Datenpunkte

Störweiterleitung SMS
Webserver
Trendaufzeichnungen

Verwendetes Fabrikat:?????..

Nachstehend sind zwingend alle vorgesehenen bzw. für das verwendete
DDC- System benötigten Baugruppen und Komponenten mit Einzelpreisen und Typenbezeichnung separat aufzuführen.

?.St. Baugruppenträger

?.St. CPU

?.St. Eingangskarten analog mit LED

?.St. Ausgangskarten analog mit Notbedienebene, LED

?.St. Eingangskarten digital mit LED

?.St. Ausgangskarten digital mit Notbedienebene, LED

?.St. Zubehör wie Schnittstellen Spannungsversorgungen usw.

.... Stück Schnittstelle Modbus RTU

**3.1.1.9 PCD1.G5000-A20: E-Line RIO S-Bus Saia PCD(R)Feldbusmodul kombiniert HNBE**
PCD1.G5000-A20: E-Line RIO S-Bus Saia PCD(R)Feldbusmodul kombiniert HNBE

DDC-Einheit komplett
Saia PCD(kombiniert
inkl. Ein-/Ausgangsmodul
Manuelle Vorrangbedienebene für alle
Ausgänge
Status LED für Ein- und Ausgänge
Speisung 24 VAC/VDC
- 16 digitale Eingänge 24 VAC/VDC
(Quellbetrieb)
- 4 Relais Schliesser 230 VAC / 30 VDC,
4 A (Ohm"sche Last)
- 4 Relais Wechsler 230 VAC / 30 VDC,
4 A (Ohm"sche Last)
- 8 analoge Eingänge 12 Bit
0.10 V, +-10 V, Pt/Ni 1000,
Ni1000TK5000, NTC, KTY, 0.2500 Ohm,
100.100000 Ohm
- 4 analoge Ausgänge 12 Bit, 0.10 V
(10 mA max.)
- 1 Schnittstellen: RS-485 (S-Bus)

Fabrikat:  Saia Burgess Controls
Typ:  PCD1.G5000-A20

oder gleichwertig

Fabrikat:  '..........'........................................''
Typ:  '..........'........................................''
Menge: 1,000 St

*Hinweis: Einbindung KNX*

**3.1.1.10 ABB IP-Schnittstelle REG 2CDG110098R0011 IPS/S2.1**
ABB IP-Schnittstelle REG

2CDG110098R0011 IPS/S3.1
Geeignet für den gleichzeitigen Zugang
von mindestens 5 IP-Teilnehmern
Menge: 1,000 St

**3.1.1.11 PCD7.D412DTPF: Web Touchpanel 12"TFT MB Saia PCD(R)HMI-Display SVGA 65.536 Farbe**
PCD7.D412DTPF: Web Touchpanel 12"TFT MB Saia PCD(R)HMI-Display SVGA 65.536 Farbe

PCD7.D412DTPF: Web Touchpanel 12"TFT MB
Saia PCD(R)HMI-Display SVGA 65.536 Farbe
Web-Panel mit embedded Micro-Browser,
Display 12.1" TFT, SVGA 800x600 Pixel,
65.536 Farben mit Touch-Screen, CCFL
Hintergrundbeleuchtung, Flash-Speicher
64 Mbytes Flash-Speicher, Web-/
FTP-Server,
Schnittstellen:
2x Ethernet TCP/IP RJ45 (Switch)
1x USB 12MBit/s Einbaumontage
in Frontplatten (IP65)

Fabrikat:  Saia Burgess Controls
Typ:  PCD7.D412DTPF

oder gleichwertig

Fabrikat:  '..........'........................................''
Typ:  '..........'........................................''
Menge: 1,000 St

**3.1.1.12 Ethernet Switch NS-205-CR**
Ethernet Switch
Switch für den Einsatz in industrieller
Umgebung.
Ethernet 10 MBit/s und Fast Ethernet 100MBit/s.
BxHxT: 25mmx114mmx79mm
Umgebungstemperatur: Umgebende
Luft 0°C bis + 60°C
TP-Port 10BASE-T/100BASE-TX
Länge eines Twisted Pair-Segmentes 100m
Schnittstellen: 5 TP-Ports, RJ45 Buchsen,
10/100 MBits/s
Gerätestatus: 1x grüne LED; P-Power,
Versorgungsspannung liegt an
Portstatus: 5x grüne LEDs; DA/STAT-Daten,
Linkstatus
5x gelbe LEDs; 10/100-Datenrate

Fabrikat:.......................
Typ:.............................
Menge: 1,000 St

**3.1.1.13 ZA-TEC CAT6-Patchkabel S/FTPLSZH 4x2xAWG26 900MHz L=0,3m CAT 6A - 0,3**
ZA-TEC CAT6-Patchkabel S/FTPLSZH

Patchkabel CAT6 (vollgeschirmt)
Länge 0,3 Meter
für Übertragung von bei zu 10 GBit
Ethernet (IEEE 802.3an) geeignet.
2 geschirmte RJ45-Stecker,
Beschaltung 1-1
Knickschutztülle
halogenfrei

Fabrikat:  ZA-TEC
Typ:  S/FTPLSZH

oder gleichwertig

Fabrikat:  '..........'........................................''
Typ:  '..........'........................................''
Menge: 3,000 St

**3.1.1.14 ZA-TEC CAT6-Patchkabel S/FTPLSZH 4x2xAWG27 900MHz L=3.0m CAT6-P3.0**
ZA-TEC CAT6-Patchkabel S/FTPLSZH

Patchkabel CAT6 (vollgeschirmt)
Länge 3 Meter
für Übertragung von bei zu 10 GBit
Ethernet (IEEE 802.3an) geeignet.
2 geschirmte RJ45-Stecker,
Beschaltung 1-1
Knickschutztülle
halogenfrei

Fabrikat:  ZA-TEC
Typ:  S/FTPLSZH

oder gleichwertig

Fabrikat:  '..........'........................................''
Typ:  '..........'........................................''
Menge: 1,000 St

**3.1.1.15 BTR Netzwerkdose E-DAT modul REG 8(8) IP20**
BTR Netzwerkdose E-DAT modul REG 8(8) IP20

Netzwerkdose E-DAT modul REG 8(8) IP20
Montage auf Hutschiene TH35
1 TE (> 18 mm) Breite (DIN 43880)
incl. 1 x E-DAT modul 8(8) Cat.6
integrierte Potentialausgleichsfeder
(herausnehmbar)
Farbe: lichtgrau (RAL 7035)
Schutzart IP20
Staubschutzklappe farbig kodierbar
Sichtfenster für Beschriftungseinlage

Fabrikat: BTR
Typ:  Netzwerkdose E-DAT

oder gleichwertig

Fabrikat:  '..........'........................................''
Typ:  '..........'........................................''
Menge: 3,000 St

*Hinweis: Technische Dienstleistungen*

**3.1.1.16 digitale Eingänge**
Menge: 18,000 St

**3.1.1.17 digitale Ausgänge**
Menge: 7,000 St

**3.1.1.18 analoge Eingänge passiv / aktiv / Pot.**
Menge: 8,000 St

**3.1.1.19 analoge Ausgänge 0-10V/4-20mA**
Menge: 4,000 St

**3.1.1.20 Programmierung EIB Datenpunkte**
Menge: 30,000 St

**3.1.1.21 Erstellung WEB-Bilder inkl. Dynamisierung**
Erstellung WEB-Bilder inkl. Dynamisierung
Erstellen von farbigen Anlagenschematas
inkl. Einblendung von dynamischen
Betriebszuständen, Mess- und Sollwerten
sowie Einrichtung der Bildnavigationen.
Einblenden von notwendigen Texten.
Menge: 5,000 St

**3.1.1.22 Erstellung Parameterbildern**
Erstellung Bild
Erstellen von Parameterbildern
in Tabelenform zur Einblendung
von dynamischen Betriebszuständen,
Mess- und Sollwerten sowie Einrichtung
der Bildnavigationen.
Einblenden von notwendigen Texten
Menge: 4,000 St

**3.1.1.23 Erstellung Alarmmeldung/ Alarmhistorie**
Erstellung Alarmmeldung/ Alarmhistorie Halle
Menge: 12,000 St

**3.1.1.24 Einweisung Bedienungspersonal während der Inbetriebnahme**
Menge: 1,000 psch

**3.1.1.25 Generierung von Störweiterleitungen**
Generierung von Störweiterleitungen
an verschiedene Teilnehmer per
SMS, Mail  je nach Bedarf nach Muster
Vorwahl der Einzelmeldungen zu
- Vorwahl A,B,C Alarm
- Vorwahl zu Empfänger A
- Vorwahl zu  Empfänger B
- Vorwahl zu SMS-Empfänger
- Wartungsschaltung
Rufnummern, Mailempfänger sowie alle
Schaltbefehle am Display einstellbar.
Menge: 5,000 St

*Hinweis: Schaltschrank wie vor beschrieben*

**3.1.1.26 Schaltschrank 800x1000x300mm**
Schaltschrank
H: 800mm
B: 1000mm
T:  300mm
Farbe: RAL 7035
Schutzart: IP54
Türverschlüsse: Standard
Komplett mit Schaltplantasche

Leitungseinführungen sind als Kunststoffverschraubungen
mit integrierter Zugentlastung auszuführen
Menge: 1,000 St

**3.1.1.27 Netzeinspeisung 25A**
Netzeinspeisung 25A
bestehend aus:
1 Hauptschalter 3 pol. 25 A
6 Netzeinspeiseklemmen 4mm2
3 Steuersicherungen 1pol. 6 A
Menge: 1,000 St

**3.1.1.28 Überspannungsschutz für 24V DC bzw. 48V DC**
Überspannungsschutz für 24V DC bzw. 48V DC
2polig Klasse C
Menge: 1,000 Stk

**3.1.1.29 Überspannungsschutz für 400V**
Überspannungsschutz für 400V
4polig Klasse B
Menge: 1,000 Stk

**3.1.1.30 Sammelstörmeldung/ Entsperren LED**
Sammelstörmeldung/ Entsperren LED
bestehend aus:
2 Hilfsschütze,
1 Wischrelais
1 LED-Leuchtdrucktaste
8 Reihenklemmen
Menge: 1,000 St

**3.1.1.31 Schaltschrankbeleuchtung**
Schaltschrankbeleuchtung
bestehend aus:
1 Sicherungsautomat Abgriff vor dem Hauptschalter
1 RCD-Fi-Schutzschalter 16/0,03A
1 Leuchte mit Schukosteckdose und Türschalter
oder Bewegungsmelder
Menge: 1,000 St

**3.1.1.32 Spannungsversorgung 24VDC 5A**
Spannungsversorgung 24VDC
bestehend aus:
1 Sicherung primär
1 Trafo-Netzgerät 230 /24 V 5A
4 Sicherungen sekundär
2 Reihentrennklemmen
Menge: 1,000 St

**3.1.1.33 Heizungsnotschaltung**
Heizungsnotschaltung
bestehend aus:
1 Hilfsschütz 4S/4Ö
7 Reihenklemmen
Menge: 1,000 St

**3.1.1.34 Meldung/Messung von extern, 3 Klemmen**
Meldung von extern,
bestehend aus:
3 Reihenklemmen
Menge: 8,000 St

**3.1.1.35 Meldung/Messung von extern, 5 Klemmen**
Meldung von extern,
bestehend aus:
5 Reihenklemmen
Menge: 3,000 St

**3.1.1.36 Ansteuerung Ventil-Klappe nur Klemme**
Ansteuerung Ventil-Klappe nur Klemme
bestehend aus:
5 Reihenklemmen
Menge: 4,000 St

**3.1.1.37 Motorbaugruppe 230V/bis 2 kW**
Motorbaugruppe 230V/bis 2 kW
bestehend aus :
1 Sicherungsautomat mit Hilfskontakte
1 Motorschütz mit Hilfskontakte
1 Koppelrelais 24V/4 Wechsler
7 Reihenklemmen mm2
Menge: 4,000 St

**3.1.1.38 Netzabgang 230V**
Netzabgang 230V
bestehend aus je:
1  Sicherungsautomat mit Hilfskontakte
3  Reihenklemmen 4mm2
Menge: 2,000 St

**3.1.1.39 Netzabgang 230V 16A mit Störmeldung**
Netzabgang 230V 16A mit Störmeldung
bestehend aus je:
1  Sicherungsautomat mit Hilfskontakte
1  Koppelrelais 24V/4Wechsler
7  Reihenklemmen 4mm2
Menge: 1,000 St

**3.1.1.40 Netzabgang 230V 16A mit Störmeldung RCD**
Netzabgang 230V 16A,RCD mit Störmeldung
bestehend aus je:
1  LS-FI-Schutzschalter mit Hilfskontakte
1  Koppelrelais 24V/4Wechsler
7  Reihenklemmen 4mm2
Menge: 1,000 St

**3.1.1.41 Netzabgang Kessel 230V**
Netzabgang Kessel 230V
bestehend aus je:
1 Sicherungsautomat mit Hilfskontakte
3 Koppelrelais 4W
14 Reihenklemmen
Menge: 1,000 St

**3.1.1.42 Einbau und Verdrahtung DDC-Geräte**
Einbau und Verdrahtung DDC-Geräte
bestehend aus:
1 Switch+ auf Montageplatte
1 Bediengerät in Türe
10 Reihentrennklemmen
Menge: 1,000 psch

**3.1.1.43 Einbau und Verdrahtung DDC-Modul PCD1.E/B.........**
Einbau und Verdrahtung DDC-Modul PCD1.B/G.........
bestehend aus:
Baugruppe PCD1.E/G....... Einbauen und Verdrahten
Menge: 1,000 St

**3.1.1.44 Dokumentation des Schaltschrankes**
Dokumentation des Schaltschrankes
mit folgenden Unterlagen:
-CAD- Schaltplan als PDF und Originaldatei
des CAD-Systemes
-Frontansicht,
-Aufbauskizze,
-Gerätestückliste
in 3-facher  Ausführung
Menge: 1,000 St

**3.1.1.45 Anlieferung und Montage Schaltschrank**
Anlieferung und Montage Schaltschrank
bestehend aus:
Anlieferung und fachgerechte Montage des
Schaltschrankes inkl. allem erforderlichem
Befestigungsmaterial
Menge: 1,000 St

**3.1.1.46 Anklemmarbeiten beidseitig**
Anklemmarbeiten beidseitig
bestehend aus:
Abmanteln und zugendlastetes Einführen
der Leitungen am Schaltschrank sowie
an den Feldgeräten.
Bezeichnen der Leitungen im Schaltschrank,
Anklemmen der Leitungen im Schaltschrank
und an den Feldgeräten inkl. aller erforderlichen
Verschraubungen und Abzweigdosen.
Menge: 33,000 St

**3.1.1.47 Kennzeichnung der Feldgeräte**
Kennzeichnung der Feldgeräte
mit grav. Schildern
Schild rund mit Befestigungshaken
Menge: 30,000 St

**3.1.1.48 Kennzeichnung der Kabel im Schaltschrank**
Kennzeichnung der Leitungen
im Schaltschrank z.B. Kabelbinder mit
Beschriftungsfeld oder mit gewickelten Aufklebern
z.B. Phönix WML 14 Nr. 0817536
Menge: 33,000 St

**3.1.1.49 Inbetriebnahme Schaltschrank**
Inbetriebnahme Schaltschrank
bestehend aus:
Einstellen der Überstromschutzeinrichtungen, Durchführung der
DIN / VDE-Messungen, Motorstrommessungen und Protokollerstellung
Menge: 1,000 St

#### 3.2 Sonstiges

##### 3.2.1 Sonstiges

**3.2.1.1 Wartung der Mess-, Steuer- u. Regeltechnik in Anlehnung an die VDMA Einheitsblatt 24186 Teil 4, 1x jährlich. Der Wartungsumfang bezieht sich ausschließlich auf den Bereich MSR**
Wartung der Mess-, Steuer- u. Regeltechnik
in Anlehnung an die VDMA Einheitsblatt 24186
Teil 4, 1x jährlich.
Der Wartungsumfang bezieht sich ausschließlich
auf den Bereich der MSR- Technik
Menge: 1,000 psch

#### 3.3 Stundenlohnarbeiten

##### 3.3.1 Stundenlohnarbeiten

**3.3.1.1 MSR-GLT-Techniker**
Menge: 5,000 Std.

**3.3.1.2 Schaltschrankbauer**
Menge: 5,000 Std.
